# Unité intérieure d'air conditionné, de paroi, pour gaz R-410A

- Propriété du fichier: CYPE Ingenieros S.A.
- Format: FIEBDC-3/2016
- Logiciel: Générateur de prix de la construction. CYPE Ingenieros, S.A.
- Date: 25/06/2024
- Zone géographique: Algérie
- Devise: DZD
- Coûts indirects: 3 %
- Frais généraux: 13 %
- Bénéfice: 6 %
- TVA: 19 %

## T Équipements techniques

### TV Climatisation et ventilation

#### TVB Système Toshiba à débit de réfrigérant variable

**TVB150** U Unité intérieure d'air conditionné, de paroi, pour gaz R-410A.
Unité intérieure d'air conditionné, de paroi, système VRF, pour gaz R-410A/R-32, alimentation monophasée (230V/50Hz), modèle MMK-UP0031HP-E "TOSHIBA", puissance frigorifique nominale 0,9 kW (température de bulbe sec de l'air intérieur 27°C, température de bulbe humide de l'air intérieur 19°C, température de bulbe sec de l'air extérieur 35°C, température de bulbe humide de l'air extérieur 24°C), puissance calorifique nominale 1,3 kW (température de bulbe sec de l'air intérieur 20°C, température de bulbe humide de l'air extérieur 6°C), consommation électrique nominale 0,013 kW, pression sonore à élevée/moyenne/faible vitesse: 33/29/25 dBA, puissance sonore à vitesse élevée 33 dBA, débit d'air à élevée/moyenne/faible vitesse: 455/370/270 m³/h, de 293x798x230 mm et 11 kg, avec détendeur électronique, capteur de pression, contrôle individuel de température par microprocesseur pour le réglage du flux de réfrigérant et commande à distance par infrarouges WH-TA09NE.
Critère d'évaluation économique: Le prix ne comprend ni la canalisation ni le câblage électrique d'alimentation.
Inclut: Implantation. Mise en place et fixation. Connexion aux lignes frigorifiques. Connexion au réseau électrique. Connexion au réseau de tout à l'égout. Mise en marche.
Critère pour le métré: Nombre d'unités prévues, selon documentation graphique du Projet.
Critère pour le mémoire: On mesurera le nombre d'unités réellement exécutées selon les spécifications du Projet.

| Code | U | Désignation | Quantité | Prix | Montant |
|---|---|---|---|---|---|
| mt42tsb181a | U | Unité intérieure d'air conditionné, de paroi, système VRF, pour gaz R-410A/R-32, alimentation monophasée (230V/50Hz), modèle MMK-UP0031HP-E "TOSHIBA", puissance frigorifique nominale 0,9 kW (température de bulbe sec de l'air intérieur 27°C, température de bulbe humide de l'air intérieur 19°C, température de bulbe sec de l'air extérieur 35°C, température de bulbe humide de l'air extérieur 24°C), puissance calorifique nominale 1,3 kW (température de bulbe sec de l'air intérieur 20°C, température de bulbe humide de l'air extérieur 6°C), consommation électrique nominale 0,013 kW, pression sonore à élevée/moyenne/faible vitesse: 33/29/25 dBA, puissance sonore à vitesse élevée 33 dBA, débit d'air à élevée/moyenne/faible vitesse: 455/370/270 m³/h, de 293x798x230 mm et 11 kg, avec détendeur électronique, capteur de pression, contrôle individuel de température par microprocesseur pour le réglage du flux de réfrigérant et commande à distance par infrarouges WH-TA09NE. (matériau) | 1 | 204721.76 | 204721.760 |
| mo005 | h | Compagnon professionnel III/CP2 installateur de climatisation. (main-d'œuvre) | 1.221 | 717.33 | 875.860 |
| mo104 | h | Ouvrier professionnel II/OP installateur de climatisation. (main-d'œuvre) | 1.221 | 520.85 | 635.958 |
| % | % | Frais de chantier des unités d'ouvrage | 2 % | 206233.578 | 4124.672 |
|  |  | Coûts directs |  |  | 210358.250 |

## Ressources

**mt42tsb181a** U Unité intérieure d'air conditionné
Données techniques: Coût énergétique 513.811 MJ; Émission de CO2 35.146 kg
Déchets:
- emballage: re150101 Emballages en papier et en carton. (composant de déchet); quantité 0.18 kg; Code CED 15 01 01; Masse de l'élément 1 kg; Volume 0.001333 m3
- emballage: re170203 Plastique. (composant de déchet); quantité 0.09 kg; Code CED 17 02 03; Masse de l'élément 1 kg; Volume 0.001667 m3
