# Unité intérieure d'air conditionné, de sol, pour gaz R-410A

- Propriété du fichier: CYPE Ingenieros S.A.
- Format: FIEBDC-3/2016
- Logiciel: Générateur de prix de la construction. CYPE Ingenieros, S.A.
- Date: 25/06/2024
- Zone géographique: Algérie
- Devise: DZD
- Coûts indirects: 3 %
- Frais généraux: 13 %
- Bénéfice: 6 %
- TVA: 19 %

## T Équipements techniques

### TV Climatisation et ventilation

#### TVB Système Toshiba à débit de réfrigérant variable

**TVB160** U Unité intérieure d'air conditionné, de sol, pour gaz R-410A.
Unité intérieure d'air conditionné, de sol, avec carcasse, système VRF, pour gaz R-410A, alimentation monophasée (230V/50Hz), modèle MML-UP0071NHP-E "TOSHIBA", puissance frigorifique nominale 2,2 kW (température de bulbe sec de l'air intérieur 27°C, température de bulbe humide de l'air intérieur 19°C, température de bulbe sec de l'air extérieur 35°C, température de bulbe humide de l'air extérieur 24°C), puissance calorifique nominale 2,5 kW (température de bulbe sec de l'air intérieur 20°C), consommation électrique nominale 0,021 kW, pression sonore à élevée/moyenne/faible vitesse: 38/32/26 dBA, puissance sonore à vitesse élevée 53 dBA, débit d'air à élevée/moyenne/faible vitesse: 510/366/282 m³/h, de 600x700x220 mm et 17 kg, avec fonction Bi-Flow pour réglage de l'intensité et direction de la sortie d'air, système de filtrage d'air IAQ d'absorption et de décomposition de particules de mauvaises odeurs, sortie d'air inférieure en mode chauffage, détendeur électronique, capteur de pression et contrôle individuel de température par microprocesseur pour le réglage du flux de réfrigérant. Régulation: contrôle à distance sans fil, modèle RBC-AXU31-E.
Critère d'évaluation économique: Le prix ne comprend ni la canalisation ni le câblage électrique d'alimentation.
Inclut: Implantation. Mise en place et fixation. Connexion aux lignes frigorifiques. Connexion au réseau électrique. Connexion au réseau de tout à l'égout. Mise en marche.
Critère pour le métré: Nombre d'unités prévues, selon documentation graphique du Projet.
Critère pour le mémoire: On mesurera le nombre d'unités réellement exécutées selon les spécifications du Projet.

| Code | U | Désignation | Quantité | Prix | Montant |
|---|---|---|---|---|---|
| mt42tsb201a | U | Unité intérieure d'air conditionné, de sol, avec carcasse, système VRF, pour gaz R-410A, alimentation monophasée (230V/50Hz), modèle MML-UP0071NHP-E "TOSHIBA", puissance frigorifique nominale 2,2 kW (température de bulbe sec de l'air intérieur 27°C, température de bulbe humide de l'air intérieur 19°C, température de bulbe sec de l'air extérieur 35°C, température de bulbe humide de l'air extérieur 24°C), puissance calorifique nominale 2,5 kW (température de bulbe sec de l'air intérieur 20°C), consommation électrique nominale 0,021 kW, pression sonore à élevée/moyenne/faible vitesse: 38/32/26 dBA, puissance sonore à vitesse élevée 53 dBA, débit d'air à élevée/moyenne/faible vitesse: 510/366/282 m³/h, de 600x700x220 mm et 17 kg, avec fonction Bi-Flow pour réglage de l'intensité et direction de la sortie d'air, système de filtrage d'air IAQ d'absorption et de décomposition de particules de mauvaises odeurs, sortie d'air inférieure en mode chauffage, détendeur électronique, capteur de pression et contrôle individuel de température par microprocesseur pour le réglage du flux de réfrigérant. (matériau) | 1 | 352961.73 | 352961.730 |
| mt42tsb594b | U | Contrôle à distance sans fil, modèle RBC-AXU31-E "TOSHIBA", constitué de commande par infrarouges et récepteur pour installation dans l'unité intérieure d'air conditionné. (matériau) | 1 | 72138.16 | 72138.160 |
| mo005 | h | Compagnon professionnel III/CP2 installateur de climatisation. (main-d'œuvre) | 1.221 | 717.33 | 875.860 |
| mo104 | h | Ouvrier professionnel II/OP installateur de climatisation. (main-d'œuvre) | 1.221 | 520.85 | 635.958 |
| % | % | Frais de chantier des unités d'ouvrage | 2 % | 426611.708 | 8532.234 |
|  |  | Coûts directs |  |  | 435143.942 |

## Ressources

**mt42tsb201a** U Unité intérieure d'air conditionné
Données techniques: Coût énergétique 789.263 MJ; Émission de CO2 53.997 kg
Déchets:
- emballage: re150101 Emballages en papier et en carton. (composant de déchet); quantité 0.18 kg; Code CED 15 01 01; Masse de l'élément 1 kg; Volume 0.001333 m3
- emballage: re170203 Plastique. (composant de déchet); quantité 0.09 kg; Code CED 17 02 03; Masse de l'élément 1 kg; Volume 0.001667 m3
