# Unité air-eau, pompe à chaleur aérothermique, pour production d'E.C.S

- Propriété du fichier: CYPE Ingenieros S.A.
- Format: FIEBDC-3/2016
- Logiciel: Générateur de prix de la construction. CYPE Ingenieros, S.A.
- Date: 25/06/2024
- Zone géographique: Algérie
- Devise: DZD
- Coûts indirects: 3 %
- Frais généraux: 13 %
- Bénéfice: 6 %
- TVA: 19 %

## T Équipements techniques

### TV Climatisation et ventilation

#### TVP PAC et roof-top

**TVP140** U Unité air-eau, pompe à chaleur aérothermique, pour production d'E.C.S..
Pompe à chaleur aérothermique, air-eau, pour production d'E.C.S., modèle HWS-G1901CNXR-E "TOSHIBA", pour gaz réfrigérant R-134a, pour installation en intérieur, ballon d'E.C.S. de 190 litres, profil de consommation L, COP 3,57, classe d'efficacité énergétique A+, diamètre 620 mm, hauteur 1610 mm, poids 94 kg, puissance sonore 55,6 dBA, alimentation monophasée à 230 V, entrée d'air entre -7°C et 40°C, température de sortie de l'eau avec pompe à chaleur 60°C, température de sortie de l'eau avec pompe à chaleur et résistance électrique d'appui 65°C, avec connexions avec le réseau des conduits de 200 mm de diamètre, pression d'air 200 Pa, débit d'air maximum 800 m³/h, carte de circuit imprimé (PCB) pour connexion avec système solaire photovoltaïque, résistance électrique d'appui de 1,5 kW. Totalement montée, connectée et mise en marche par l'entreprise installatrice pour le contrôle de son bon fonctionnement.
Inclut: Implantation de l'unité. Mise en place et fixation de l'unité et de ses accessoires. Connecté aux réseaux de conduction d'eau, électrique et de récupération des condensats. Mise en marche.
Critère pour le métré: Nombre d'unités prévues, selon documentation graphique du Projet.
Critère pour le mémoire: On mesurera le nombre d'unités réellement exécutées selon les spécifications du Projet.

| Code | U | Désignation | Quantité | Prix | Montant |
|---|---|---|---|---|---|
| mt42tsb005b | U | Pompe à chaleur aérothermique, air-eau, pour production d'E.C.S., modèle HWS-G1901CNXR-E "TOSHIBA", pour gaz réfrigérant R-134a, pour installation en intérieur, ballon d'E.C.S. de 190 litres, profil de consommation L, COP 3,57, classe d'efficacité énergétique A+, diamètre 620 mm, hauteur 1610 mm, poids 94 kg, puissance sonore 55,6 dBA, alimentation monophasée à 230 V, entrée d'air entre -7°C et 40°C, température de sortie de l'eau avec pompe à chaleur 60°C, température de sortie de l'eau avec pompe à chaleur et résistance électrique d'appui 65°C, avec connexions avec le réseau des conduits de 200 mm de diamètre, pression d'air 200 Pa, débit d'air maximum 800 m³/h, carte de circuit imprimé (PCB) pour connexion avec système solaire photovoltaïque, résistance électrique d'appui de 1,5 kW. (matériau) | 1 | 716030.72 | 716030.720 |
| mt37sve010c | U | Vanne à sphère en laiton nickelé à visser de 3/4". (matériau) | 2 | 881.28 | 1762.560 |
| mo005 | h | Compagnon professionnel III/CP2 installateur de climatisation. (main-d'œuvre) | 1.083 | 717.33 | 776.868 |
| mo104 | h | Ouvrier professionnel II/OP installateur de climatisation. (main-d'œuvre) | 1.083 | 520.85 | 564.081 |
| % | % | Frais de chantier des unités d'ouvrage | 2 % | 719134.229 | 14382.685 |
|  |  | Coûts directs |  |  | 733516.914 |

## Ressources

**mt42tsb005b** U Pompe à chaleur aérothermique
Données techniques: Coût énergétique 4145.523 MJ; Émission de CO2 241.821 kg
Déchets:
- emballage: re150101 Emballages en papier et en carton. (composant de déchet); quantité 2.461 kg; Code CED 15 01 01; Masse de l'élément 1 kg; Volume 0.001333 m3
- emballage: re170201 Bois. (composant de déchet); quantité 0.641 kg; Code CED 17 02 01; Masse de l'élément 1 kg; Volume 0.000909 m3

**mt37sve010c** U Vanne à sphère en laiton nickelé à visser de 3/4"
Données techniques: Coût énergétique 720.409 MJ; Émission de CO2 48.441 kg
Déchets:
- emballage: re150101 Emballages en papier et en carton; quantité 0.072 kg
