# Unité extérieure d'air conditionné, système air-air multisplit

- Propriété du fichier: CYPE Ingenieros S.A.
- Format: FIEBDC-3/2016
- Logiciel: Générateur de prix de la construction. CYPE Ingenieros, S.A.
- Date: 17/09/2024
- Zone géographique: Algérie
- Devise: DZD
- Coûts indirects: 3 %
- Frais généraux: 13 %
- Bénéfice: 6 %
- TVA: 19 %

## T Équipements techniques

### TV Climatisation et ventilation

#### TVT Unités terminales autonomes de climatisation

**TVT260** U Unité extérieure d'air conditionné, système air-air multisplit.
Unité extérieure d'air conditionné, système air-air multisplit, pour gaz R-32, pompe à chaleur, alimentation monophasée (230V/50Hz), modèle RAV-GP801ATW-E "TOSHIBA", puissance frigorifique nominale 7,1 kW (température de bulbe sec de l'air intérieur 27°C, température de bulbe humide de l'air intérieur 19°C, température de bulbe sec de l'air extérieur 35°C, température de bulbe humide de l'air extérieur 24°C), puissance calorifique nominale 8 kW (température de bulbe sec de l'air intérieur 20°C, température de bulbe sec de l'air extérieur 7°C, température de bulbe humide de l'air extérieur 6°C), avec capacité de connexion allant jusqu'à 2 unités intérieures, compresseur type Twin Rotary, avec technologie Inverter, débit d'air 3180 m³/h, pression sonore en refroidissement 46 dBA, pression sonore en chauffage 48 dBA, puissance sonore en refroidissement 63 dBA, puissance sonore en chauffage 65 dBA, dimensions 1050x1010x370 mm, poids 74 kg, longueur maximale de la tuyauterie 50 m, différence maximale de hauteur entre l'unité extérieure et les unités intérieures 30 m. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42tsb491a | U | Unité extérieure d'air conditionné, système air-air multisplit, pour gaz R-32, pompe à chaleur, alimentation monophasée (230V/50Hz), modèle RAV-GP801ATW-E "TOSHIBA", puissance frigorifique nominale 7,1 kW (température de bulbe sec de l'air intérieur 27°C, température de bulbe humide de l'air intérieur 19°C, température de bulbe sec de l'air extérieur 35°C, température de bulbe humide de l'air extérieur 24°C), puissance calorifique nominale 8 kW (température de bulbe sec de l'air intérieur 20°C, température de bulbe sec de l'air extérieur 7°C, température de bulbe humide de l'air extérieur 6°C), avec capacité de connexion allant jusqu'à 2 unités intérieures, compresseur type Twin Rotary, avec technologie Inverter, débit d'air 3180 m³/h, pression sonore en refroidissement 46 dBA, pression sonore en chauffage 48 dBA, puissance sonore en refroidissement 63 dBA, puissance sonore en chauffage 65 dBA, dimensions 1050x1010x370 mm, poids 74 kg, longueur maximale de la tuyauterie 50 m, différence maximale de hauteur entre l'unité extérieure et les unités intérieures 30 m. (matériau) | 1 | 390814.44 | 390814.440 |
| mt42tsb170a | U | Kit de distribution de tuyaux, pour l aligne frigorifique de liquide et de gaz, modèle RBC-TWP31-E "TOSHIBA". (matériau) | 1 | 18629.09 | 18629.090 |
| mt42www080 | U | Kit d'amortisseurs antivibration de sol, composé de quatre amortisseurs en caoutchouc, avec leurs vis, écrous et rondelles correspondants. (matériau) | 1 | 1585.45 | 1585.450 |
| mo005 | h | Compagnon professionnel III/CP2 installateur de climatisation. (main-d'œuvre) | 1.221 | 717.33 | 875.860 |
| mo104 | h | Ouvrier professionnel II/OP installateur de climatisation. (main-d'œuvre) | 1.221 | 520.85 | 635.958 |
| % | % | Frais de chantier des unités d'ouvrage | 2 % | 412540.798 | 8250.816 |
|  |  | Coûts directs |  |  | 420791.614 |

## Ressources

**mt42tsb491a** U Unité extérieure d'air conditionné
Données techniques: Coût énergétique 3406.053 MJ; Émission de CO2 233.079 kg
Déchets:
- emballage: re150101 Emballages en papier et en carton. (composant de déchet); quantité 0.18 kg; Code CED 15 01 01; Masse de l'élément 1 kg; Volume 0.001333 m3
- emballage: re170203 Plastique. (composant de déchet); quantité 0.09 kg; Code CED 17 02 03; Masse de l'élément 1 kg; Volume 0.001667 m3
