# Unité extérieure d'air conditionné, système air-air multisplit

- Propriété du fichier: CYPE Ingenieros S.A.
- Format: FIEBDC-3/2016
- Logiciel: Générateur de prix de la construction. CYPE Ingenieros, S.A.
- Date: 25/06/2024
- Zone géographique: Algérie
- Devise: DZD
- Coûts indirects: 3 %
- Frais généraux: 13 %
- Bénéfice: 6 %
- TVA: 19 %

## T Équipements techniques

### TV Climatisation et ventilation

#### TVT Unités terminales autonomes de climatisation

**TVT260** U Unité extérieure d'air conditionné, système air-air multisplit.
Unité extérieure d'air conditionné, système air-air multisplit, pour gaz R-32, pompe à chaleur, alimentation monophasée (230V/50Hz), modèle Multi 2M10 "TOSHIBA", puissance frigorifique nominale 3,3 kW (température de bulbe sec de l'air intérieur 27°C, température de bulbe humide de l'air intérieur 19°C, température de bulbe sec de l'air extérieur 35°C, température de bulbe humide de l'air extérieur 24°C), puissance frigorifique minimale/maximale: 1,2/4,1 kW, consommation électrique nominale en refroidissement 0,67 kW, EER 4,93, SEER 8,6 (classe A+++), puissance calorifique nominale 4 kW (température de bulbe sec de l'air intérieur 20°C, température de bulbe sec de l'air extérieur 7°C, température de bulbe humide de l'air extérieur 6°C), puissance calorifique minimale/maximale: 1/4,9 kW, consommation électrique nominale en chauffage 0,81 kW, COP 4,94, SCOP 4,7 (classe A++), avec capacité de connexion allant jusqu'à 2 unités intérieures, compresseur type DC Single Rotary, avec technologie Inverter, débit d'air 2100 m³/h, pression sonore en refroidissement 47 dBA, pression sonore en chauffage 51 dBA, puissance sonore en refroidissement 60 dBA, puissance sonore en chauffage 64 dBA, dimensions 550x780x290 mm, poids 31 kg, diamètre de connexion des tuyauteries de gaz 3/8", diamètre de connexion des tuyauteries de liquide 1/4", longueur maximale de la tuyauterie 15 m, différence maximale de hauteur entre l'unité extérieure et les unités intérieures 10 m. Comprend les éléments antivibratoires et les supports de paroi.
Critère d'évaluation économique: Le prix ne comprend ni la canalisation ni le câblage électrique d'alimentation.
Inclut: Implantation. Mise en place et fixation. Connexion aux lignes frigorifiques. Connexion au réseau électrique. Connexion au réseau de tout à l'égout. Mise en marche.
Critère pour le métré: Nombre d'unités prévues, selon documentation graphique du Projet.
Critère pour le mémoire: On mesurera le nombre d'unités réellement exécutées selon les spécifications du Projet.

| Code | U | Désignation | Quantité | Prix | Montant |
|---|---|---|---|---|---|
| mt42tsb476h | U | Unité extérieure d'air conditionné, système air-air multisplit, pour gaz R-32, pompe à chaleur, alimentation monophasée (230V/50Hz), modèle Multi 2M10 "TOSHIBA", puissance frigorifique nominale 3,3 kW (température de bulbe sec de l'air intérieur 27°C, température de bulbe humide de l'air intérieur 19°C, température de bulbe sec de l'air extérieur 35°C, température de bulbe humide de l'air extérieur 24°C), puissance frigorifique minimale/maximale: 1,2/4,1 kW, consommation électrique nominale en refroidissement 0,67 kW, EER 4,93, SEER 8,6 (classe A+++), puissance calorifique nominale 4 kW (température de bulbe sec de l'air intérieur 20°C, température de bulbe sec de l'air extérieur 7°C, température de bulbe humide de l'air extérieur 6°C), puissance calorifique minimale/maximale: 1/4,9 kW, consommation électrique nominale en chauffage 0,81 kW, COP 4,94, SCOP 4,7 (classe A++), avec capacité de connexion allant jusqu'à 2 unités intérieures, compresseur type DC Single Rotary, avec technologie Inverter, débit d'air 2100 m³/h, pression sonore en refroidissement 47 dBA, pression sonore en chauffage 51 dBA, puissance sonore en refroidissement 60 dBA, puissance sonore en chauffage 64 dBA, dimensions 550x780x290 mm, poids 31 kg, diamètre de connexion des tuyauteries de gaz 3/8", diamètre de connexion des tuyauteries de liquide 1/4", longueur maximale de la tuyauterie 15 m, différence maximale de hauteur entre l'unité extérieure et les unités intérieures 10 m. (matériau) | 1 | 269527.2 | 269527.200 |
| mt42www085 | U | Kit de supports de paroi, constitué de jeu d'équerres de 50x45 cm et quatre amortisseurs en caoutchouc, avec leurs chevilles, vis, écrous et rondelles correspondants. (matériau) | 1 | 3745.64 | 3745.640 |
| mo005 | h | Compagnon professionnel III/CP2 installateur de climatisation. (main-d'œuvre) | 1.221 | 717.33 | 875.860 |
| mo104 | h | Ouvrier professionnel II/OP installateur de climatisation. (main-d'œuvre) | 1.221 | 520.85 | 635.958 |
| % | % | Frais de chantier des unités d'ouvrage | 2 % | 274784.658 | 5495.693 |
|  |  | Coûts directs |  |  | 280280.351 |

## Ressources

**mt42tsb476h** U Unité extérieure d'air conditionné
Données techniques: Coût énergétique 1431.983 MJ; Émission de CO2 97.982 kg
Déchets:
- emballage: re150101 Emballages en papier et en carton. (composant de déchet); quantité 0.18 kg; Code CED 15 01 01; Masse de l'élément 1 kg; Volume 0.001333 m3
- emballage: re170203 Plastique. (composant de déchet); quantité 0.09 kg; Code CED 17 02 03; Masse de l'élément 1 kg; Volume 0.001667 m3
