# Contrôleur pour connexion de climatiseur (UTA) à détente directe avec unité extérieure d'air conditionné

- Propriété du fichier: CYPE Ingenieros S.A.
- Format: FIEBDC-3/2016
- Logiciel: Générateur de prix de la construction. CYPE Ingenieros, S.A.
- Date: 25/06/2024
- Zone géographique: Algérie
- Devise: DZD
- Coûts indirects: 3 %
- Frais généraux: 13 %
- Bénéfice: 6 %
- TVA: 19 %

## T Équipements techniques

### TV Climatisation et ventilation

#### TVU Unités de traitement d'air

**TVU050** U Contrôleur pour connexion de climatiseur (UTA) à détente directe avec unité extérieure d'air conditionné.
Boîte de contrôle pour connexion de climatiseur (UTA) à détente directe avec unité extérieure à détente directe de la gamme Comercial, DI, SDI et Big DI, modèle RAV-DXC010 "TOSHIBA", avec contacts de sortie de fonctionnement, sortie de fonctionnement du ventilateur, sortie d'alarme, entrée externe pour la mise en marche et l'arrêt et entrée pour arrêt d'urgence, et contrôle à distance RBC-AMT32-E. Totalement monté, connecté et testé.
Inclut: Implantation. Mise en place et fixation des éléments. Connexion.
Critère pour le métré: Nombre d'unités prévues, selon documentation graphique du Projet.
Critère pour le mémoire: On mesurera le nombre d'unités réellement exécutées selon les spécifications du Projet.

| Code | U | Désignation | Quantité | Prix | Montant |
|---|---|---|---|---|---|
| mt42tsb310b | U | Boîte de contrôle pour connexion de climatiseur (UTA) à détente directe avec unité extérieure à détente directe de la gamme Comercial, DI, SDI et Big DI, modèle RAV-DXC010 "TOSHIBA", avec contacts de sortie de fonctionnement, sortie de fonctionnement du ventilateur, sortie d'alarme, entrée externe pour la mise en marche et l'arrêt et entrée pour arrêt d'urgence, et contrôle à distance RBC-AMT32-E. (matériau) | 1 | 233656.3 | 233656.300 |
| mo005 | h | Compagnon professionnel III/CP2 installateur de climatisation. (main-d'œuvre) | 1.239 | 717.33 | 888.772 |
| mo104 | h | Ouvrier professionnel II/OP installateur de climatisation. (main-d'œuvre) | 1.239 | 520.85 | 645.333 |
| % | % | Frais de chantier des unités d'ouvrage | 2 % | 235190.405 | 4703.808 |
|  |  | Coûts directs |  |  | 239894.213 |
