# Système de chauffage et de rafraîchissement par plancher rayonnant, avec couche de mortier, "UPONOR"

- Propriété du fichier: CYPE INGENIEROS, S.A.
- Format: FIEBDC-3/2002
- Zone géographique: Algérie
- Devise: DZD
- Coûts indirects: 3.00 %
- Frais généraux: 13.00 %
- Bénéfice: 6.00 %
- TVA: 19.00 %

## T Équipements techniques

### TC ECS et chauffage

#### TCM Émetteurs à eau

**TCM100** m² Système de chauffage et de rafraîchissement par plancher rayonnant, avec couche de mortier, "UPONOR".
Système de chauffage par plancher rayonnant "UPONOR", composé de: film de polyéthylène, bande en mousse de polyéthylène (PE), de 150x10 mm, modèle Multi Autofixation, dalle isolante en polystyrène expansé (EPS), avec des bandes de velcro pour la fixation des tubes, avec amélioration de l'isolation acoustique au bruit aérien et au bruit de choc, de 10000x1000 mm et 25 mm d'épaisseur, fournissant une réduction du niveau global de pression au bruit de choc de 26 dB, modèle Klett Autofixation Neorol G, tube en polyéthylène réticulé (PE-Xa) avec barrière d'oxygène (EVOH), de 16 mm de diamètre extérieur et 2 mm d'épaisseur, avec des bandes extérieures de velcro en spirale pour fixation à la dalle isolante, modèle Klett Autofixation Confort Pipe PLUS, et mortier autonivelant, "UPONOR", CA - C20 - F4 selon NF EN 13813, de 50 mm d'épaisseur. Totalement monté, connecté et testé.
Inclut: Préparation et nettoyage de la surface d'appui. Implantation de l'installation. Extension du film de polyéthylène. Fixation du socle périmétrique. Mise en place des dalles. Implantation des tuyaux. Mise en place et fixation des tuyaux. Coulage et extension de la couche de mortier autonivelante.
Critère pour le métré: Surface utile, mesurée selon documentation graphique du Projet.
Critère pour le mémoire: On mesurera la surface réellement exécutée selon les spécifications du Projet.

| Code | U | Désignation | Quantité | Prix | Montant |
|---|---|---|---|---|---|
| mt17peu010d | m² | Film de polyéthylène, modèle Multi "UPONOR". (matériau) | 1.000 | 327.00 | 327.00 |
| mt17epu021h | m | Bande en mousse de polyéthylène (PE), de 150x10 mm, modèle Multi Autofixation "UPONOR", avec bandes autoadhésives. (matériau) | 0.600 | 644.09 | 386.45 |
| mt17epu016f | m² | Dalle isolante en polystyrène expansé (EPS), avec des bandes de velcro pour la fixation des tubes, avec amélioration de l'isolation acoustique au bruit aérien et au bruit de choc, de 10000x1000 mm et 25 mm d'épaisseur, fournissant une réduction du niveau global de pression au bruit de choc de 26 dB, modèle Klett Autofixation Neorol G "UPONOR", avec propagation retardée de la flamme Euroclasse E, avec un quadrillage de bandes de velcro tous les 5 cm pour la fixation du tube, assemblage par recouvrement adhésif, selon NF EN 1264-4. (matériau) | 1.000 | 5866.18 | 5866.18 |
| mt37tpu015k | m | Tube en polyéthylène réticulé (PE-Xa) avec barrière d'oxygène (EVOH), de 16 mm de diamètre extérieur et 2 mm d'épaisseur, avec des bandes extérieures de velcro en spirale pour fixation à la dalle isolante, modèle Klett Autofixation Confort Pipe PLUS "UPONOR", selon NF EN ISO 15875-2. (matériau) | 10.000 | 428.33 | 4283.30 |
| mt09mal020a | m³ | Mortier autonivelant, CA - C20 - F4 selon NF EN 13813, à base de sulfate calcaire, pour épaisseurs de 2,5 à 7,0 cm, utilisé en nivellement des revêtement. (matériau) | 0.050 | 32839.46 | 1641.97 |
| mt08aaa010a | m³ | Eau. (matériau) | 0.004 | 189.49 | 0.76 |
| mq06pym020 | h | Mélangeuse-pompeuse pour mortiers autonivelants. (matériel) | 0.058 | 1053.47 | 61.10 |
| mo004 | h | Compagnon professionnel III/CP2 chauffagiste. (main-d'œuvre) | 0.434 | 717.33 | 311.32 |
| mo103 | h | Ouvrier professionnel II/OP chauffagiste. (main-d'œuvre) | 0.434 | 520.85 | 226.05 |
| mo031 | h | Compagnon professionnel III/CP2 chapiste. (main-d'œuvre) | 0.062 | 698.09 | 43.28 |
| mo069 | h | Ouvrier professionnel II/OP chapiste. (main-d'œuvre) | 0.062 | 521.84 | 32.35 |
| % | % | Frais de chantier des unités d'ouvrage | 2 % | 13179.76 | 263.60 |
|  |  | Coûts directs |  |  | 13443.36 |
