# Équipement de régulation et de contrôle de zone

- Propriété du fichier: CYPE Ingenieros S.A.
- Format: FIEBDC-3/2016
- Logiciel: Générateur de prix de la construction. CYPE Ingenieros, S.A.
- Date: 25/06/2024
- Zone géographique: Algérie
- Devise: DZD
- Coûts indirects: 3 %
- Frais généraux: 13 %
- Bénéfice: 6 %
- TVA: 19 %

## T Équipements techniques

### TC ECS et chauffage

#### TCM Émetteurs à eau

**TCM180** U Équipement de régulation et de contrôle de zone.
Système pour contrôle de la température de l'eau en sortie par actionnement de la vanne motorisée à 3 voies, contrôle de la chaudière, de la production d'E.C.S. et de la pompe de circulation et programmation hebdomadaire avec 9 horaires préconfigurés et 4 horaires de programmation libre, dans les installations de chauffage, modèle Smatrix Move H X-157 Wired "UPONOR", constitué de centrale de contrôle, sonde de température de départ et sonde de température extérieure, et vanne à soupape à 2 voies, de 3/4" de diamètre. Totalement monté, connecté et testé.
Inclut: Implantation, mise en place et fixation de la vanne de zone et du thermostat d'ambiance. Connexion de la vanne de zone à la tuyauterie. Connexion électrique et de communication.
Critère pour le métré: Nombre d'unités prévues, selon documentation graphique du Projet.
Critère pour le mémoire: On mesurera le nombre d'unités réellement exécutées selon les spécifications du Projet.

| Code | U | Désignation | Quantité | Prix | Montant |
|---|---|---|---|---|---|
| mt38esu083a | U | Vanne à soupape à 2 voies, de 3/4" de diamètre. (matériau) | 1 | 18975.71 | 18975.710 |
| mt38esu058d | U | Système pour contrôle de la température de l'eau en sortie par actionnement de la vanne motorisée à 3 voies, contrôle de la chaudière, de la production d'E.C.S. et de la pompe de circulation et programmation hebdomadaire avec 9 horaires préconfigurés et 4 horaires de programmation libre, dans les installations de chauffage, modèle Smatrix Move H X-157 Wired "UPONOR", constitué de centrale de contrôle, sonde de température de départ et sonde de température extérieure. (matériau) | 1 | 69581.68 | 69581.680 |
| mo004 | h | Compagnon professionnel III/CP2 chauffagiste. (main-d'œuvre) | 0.867 | 717.33 | 621.925 |
| mo103 | h | Ouvrier professionnel II/OP chauffagiste. (main-d'œuvre) | 0.867 | 520.85 | 451.577 |
| % | % | Frais de chantier des unités d'ouvrage | 2 % | 89630.892 | 1792.618 |
|  |  | Coûts directs |  |  | 91423.510 |

## Ressources

**mt38esu083a** U Vanne à soupape à 2 voies, de 3/4" de diamètre
Données techniques: Coût énergétique 527.139 MJ; Émission de CO2 35.461 kg
Déchets:
- emballage: re150101 Emballages en papier et en carton. (composant de déchet); quantité 0.072 kg; Code CED 15 01 01; Masse de l'élément 1 kg; Volume 0.001333 m3
