# Vanne d'isolement

- Propriété du fichier: CYPE Ingenieros S.A.
- Format: FIEBDC-3/2016
- Logiciel: Générateur de prix de la construction. CYPE Ingenieros, S.A.
- Date: 25/06/2024
- Zone géographique: Algérie
- Devise: DZD
- Coûts indirects: 3 %
- Frais généraux: 13 %
- Bénéfice: 6 %
- TVA: 19 %

## T Équipements techniques

### TP Installations de distribution de l'eau

#### TPA Accessoires

**TPA030** U Vanne d'isolement.
Vanne à sphère, en laiton, de 16 mm de diamètre, "UPONOR", avec manette visible en acier inoxydable.
Inclut: Implantation. Mise en place, connexion et contrôle de son bon fonctionnement.
Critère pour le métré: Nombre d'unités prévues, selon documentation graphique du Projet.
Critère pour le mémoire: On mesurera le nombre d'unités réellement exécutées selon les spécifications du Projet.

| Code | U | Désignation | Quantité | Prix | Montant |
|---|---|---|---|---|---|
| mt37avu020e | U | Vanne à sphère, en laiton, de 16 mm de diamètre, "UPONOR", système d'union Quick and Easy. (matériau) | 1 | 3016.39 | 3016.390 |
| mt37avu100h | U | Manette visible en acier inoxydable, "UPONOR". (matériau) | 1 | 1527.5 | 1527.500 |
| mt37www010 | U | Produits complémentaires pour installations de plomberie. (matériau) | 1 | 168.92 | 168.920 |
| mo008 | h | Compagnon professionnel III/CP2 plombier. (main-d'œuvre) | 0.132 | 717.33 | 94.688 |
| mo107 | h | Ouvrier professionnel II/OP plombier. (main-d'œuvre) | 0.132 | 520.85 | 68.752 |
| % | % | Frais de chantier des unités d'ouvrage | 2 % | 4876.250 | 97.525 |
|  |  | Coûts directs |  |  | 4973.775 |

## Ressources

**mt37avu020e** U Vanne à sphère, en laiton, de 16 mm de diamètre, "UPONOR", système d'union Quick and Easy
Données techniques: Coût énergétique 509.569 MJ; Émission de CO2 34.281 kg
Déchets:
- emballage: re150101 Emballages en papier et en carton. (composant de déchet); quantité 0.072 kg; Code CED 15 01 01; Masse de l'élément 1 kg; Volume 0.001333 m3

**mt37avu100h** U Manette visible en acier inoxydable, "UPONOR"
Données techniques: Coût énergétique 40.992 MJ; Émission de CO2 6.081 kg
Déchets:
- emballage: re150101 Emballages en papier et en carton; quantité 0.072 kg
