# Ballon d'eau pour E.C.S

- Propriété du fichier: CYPE INGENIEROS, S.A.
- Format: FIEBDC-3/2002
- Zone géographique: Algérie
- Devise: DZD
- Coûts indirects: 3.00 %
- Frais généraux: 13.00 %
- Bénéfice: 6.00 %
- TVA: 19.00 %

## T Équipements techniques

### TC ECS et chauffage

#### TCE Systèmes de conduction d'eau

**TCE210** U Ballon d'eau pour E.C.S.
Accumulateur en acier vitrifié, 1500 l, modèle uniSTOR VIH 1500 "VAILLANT", de sol, hauteur 1850 mm, diamètre 1360 mm, isolation en mousse flexible de polyuréthane injecté dans moule, sans CFC, de 80 mm d'épaisseur, bouche latérale DN 400 et protection cathodique. Comprend les vannes d'isolement, les éléments de montage et les accessoires nécessaires à son bon fonctionnement.
Inclut: Implantation. Mise en place. Connexion. Contrôle de son bon fonctionnement.
Critère pour le métré: Nombre d'unités prévues, selon documentation graphique du Projet.
Critère pour le mémoire: On mesurera le nombre d'unités réellement exécutées selon les spécifications du Projet.

| Code | U | Désignation | Quantité | Prix | Montant |
|---|---|---|---|---|---|
| mt38vai100c | U | Accumulateur en acier vitrifié, 1500 l, modèle uniSTOR VIH 1500 "VAILLANT", de sol, hauteur 1850 mm, diamètre 1360 mm, isolation en mousse flexible de polyuréthane injecté dans moule, sans CFC, de 80 mm d'épaisseur, bouche latérale DN 400 et protection cathodique. (matériau) | 1.000 | 1208523.96 | 1208523.96 |
| mt37sve010e | U | Vanne à sphère en laiton nickelé à visser de 1 1/4". (matériau) | 2.000 | 2024.72 | 4049.44 |
| mt38www011 | U | Produits complémentaires pour installations d'E.C.S. (matériau) | 1.000 | 265.51 | 265.51 |
| mo004 | h | Compagnon professionnel III/CP2 chauffagiste. (main-d'œuvre) | 2.047 | 717.33 | 1468.37 |
| mo103 | h | Ouvrier professionnel II/OP chauffagiste. (main-d'œuvre) | 2.047 | 520.85 | 1066.18 |
| % | % | Frais de chantier des unités d'ouvrage | 2 % | 1215373.46 | 24307.47 |
|  |  | Coûts directs |  |  | 1239680.93 |
