# Équipement air-eau, pompe à chaleur aérothermique, pour production d'E.C.S., chauffage et refroidissement

- Propriété du fichier: CYPE INGENIEROS, S.A.
- Format: FIEBDC-3/2002
- Zone géographique: Algérie
- Devise: DZD
- Coûts indirects: 3.00 %
- Frais généraux: 13.00 %
- Bénéfice: 6.00 %
- TVA: 19.00 %

## T Équipements techniques

### TV Climatisation et ventilation

#### TVP PAC et roof-top

**TVP100** U Équipement air-eau, pompe à chaleur aérothermique, pour production d'E.C.S., chauffage et refroidissement.
Équipement air-eau, pompe à chaleur aérothermique, pour production d'E.C.S., chauffage et refroidissement, modèle aroTHERM plus 4 compact "VAILLANT", constitué d'unité extérieure VWL 45/6 230V S3, classe d'efficacité énergétique A+++, puissance calorifique nominale 5,5 kW (température de bulbe humide de l'air extérieur 7°C, température de sortie de l'eau 35°C, écart de température 5°C), puissance frigorifique nominale 5 kW (température de bulbe sec de l'air extérieur 35°C, température de sortie de l'eau 18°C, écart de température 5°C), EER 3,37, COP 4,8, puissance sonore 51 dBA, dimensions 765x1100x450 mm, poids 114 kg, alimentation monophasée à 230 V, intervalle de fonctionnement de température de l'air extérieur de -25 à 46°C, production d'eau chaude de 5°C à 60°C, avec compresseur rotatif à rendement élevé avec modulation Inverter DC, échangeur à plaques en acier inoxydable, ballon échangeur externe en cuivre avec ailettes de haute capacité, réfrigérant R-290, sonde de température extérieure, batterie d'échange avec ventilateur modulant à rendement élevé, revêtement extérieur anticorrosion, pompe de circulation avec classe d'efficacité énergétique A, armoire intérieure avec ballon échangeur VIH QW 190/6, pour production d'E.C.S. dimensions 1880x599x693 mm, capacité 185 l, classe d'efficacité énergétique en E.C.S. A, profil de consommation XL, poids 143 kg, en acier inoxydable, avec vase d'expansion de 15 l, résistance électrique d'appui avec trois niveaux de puissance de 2, 4 y 6 kW, vanne à 3 voies, pour production d'E.C.S., vanne de sécurité et commande sensoCOMFORT Radio (VRC 720f), avec contrôle de la température avec sonde extérieure, écran digital, sans fil, programmation quotidienne et hebdomadaire, pour le contrôle de plusieurs circuits de chauffage avec des modules et des thermostats additionnels et module de connectivité pour commande avec l'App myVAILLANT depuis un smartphone ou une tablette et contrôle depuis le service technique officiel. Régulation: module pour le contrôle de 2 circuits additionnels de chauffage, modèle VR 70. Totalement monté, connecté et mis en marche par l'entreprise installatrice pour le contrôle de son bon fonctionnement.
Inclut: Implantation de l'unité. Mise en place et fixation de l'unité et de ses accessoires. Connecté aux réseaux de conduction d'eau, électrique et de récupération des condensats. Mise en marche.
Critère pour le métré: Nombre d'unités prévues, selon documentation graphique du Projet.
Critère pour le mémoire: On mesurera le nombre d'unités réellement exécutées selon les spécifications du Projet.

| Code | U | Désignation | Quantité | Prix | Montant |
|---|---|---|---|---|---|
| mt42vai016aa | U | Équipement air-eau, pompe à chaleur aérothermique, pour production d'E.C.S., chauffage et refroidissement, modèle aroTHERM plus 4 compact "VAILLANT", constitué d'unité extérieure VWL 45/6 230V S3, classe d'efficacité énergétique A+++, puissance calorifique nominale 5,5 kW (température de bulbe humide de l'air extérieur 7°C, température de sortie de l'eau 35°C, écart de température 5°C), puissance frigorifique nominale 5 kW (température de bulbe sec de l'air extérieur 35°C, température de sortie de l'eau 18°C, écart de température 5°C), EER 3,37, COP 4,8, puissance sonore 51 dBA, dimensions 765x1100x450 mm, poids 114 kg, alimentation monophasée à 230 V, intervalle de fonctionnement de température de l'air extérieur de -25 à 46°C, production d'eau chaude de 5°C à 60°C, avec compresseur rotatif à rendement élevé avec modulation Inverter DC, échangeur à plaques en acier inoxydable, ballon échangeur externe en cuivre avec ailettes de haute capacité, réfrigérant R-290, sonde de température extérieure, batterie d'échange avec ventilateur modulant à rendement élevé, revêtement extérieur anticorrosion, pompe de circulation avec classe d'efficacité énergétique A, armoire intérieure avec ballon échangeur VIH QW 190/6, pour production d'E.C.S. dimensions 1880x599x693 mm, capacité 185 l, classe d'efficacité énergétique en E.C.S. A, profil de consommation XL, poids 143 kg, en acier inoxydable, avec vase d'expansion de 15 l, résistance électrique d'appui avec trois niveaux de puissance de 2, 4 y 6 kW, vanne à 3 voies, pour production d'E.C.S., vanne de sécurité et commande sensoCOMFORT Radio (VRC 720f), avec contrôle de la température avec sonde extérieure, écran digital, sans fil, programmation quotidienne et hebdomadaire, pour le contrôle de plusieurs circuits de chauffage avec des modules et des thermostats additionnels et module de connectivité pour commande avec l'App myVAILLANT depuis un smartphone ou une tablette et contrôle depuis le service technique officiel. (matériau) | 1.000 | 2305844.85 | 2305844.85 |
| mt38vai611a | U | Module pour le contrôle de 2 circuits additionnels de chauffage, modèle VR 70 "VAILLANT", avec communication avec protocole Ebus et 2 sondes de température VR 10. (matériau) | 1.000 | 48524.07 | 48524.07 |
| mt42vai027a | U | Jeu de 2 supports antivibratoires, en caoutchouc, "VAILLANT". (matériau) | 1.000 | 29727.26 | 29727.26 |
| mo005 | h | Compagnon professionnel III/CP2 installateur de climatisation. (main-d'œuvre) | 2.388 | 717.33 | 1712.98 |
| mo104 | h | Ouvrier professionnel II/OP installateur de climatisation. (main-d'œuvre) | 2.388 | 520.85 | 1243.79 |
| % | % | Frais de chantier des unités d'ouvrage | 2 % | 2387052.95 | 47741.06 |
|  |  | Coûts directs |  |  | 2434794.01 |
