# Unité eau-eau, pompe à chaleur géothermique, pour chauffage

- Propriété du fichier: CYPE INGENIEROS, S.A.
- Format: FIEBDC-3/2002
- Zone géographique: Algérie
- Devise: DZD
- Coûts indirects: 3.00 %
- Frais généraux: 13.00 %
- Bénéfice: 6.00 %
- TVA: 19.00 %

## T Équipements techniques

### TV Climatisation et ventilation

#### TVP PAC et roof-top

**TVP230** U Unité eau-eau, pompe à chaleur géothermique, pour chauffage.
Pompe à chaleur géothermique, eau-eau, modèle geoTHERM perform VWS 260/3 S1 "VAILLANT", classe d'efficacité énergétique A+++, puissance calorifique nominale 24,5 kW, COP 4,4, puissance sonore 60 dBA, dimensions 1289x600x680 mm, poids 250 kg, alimentation triphasée à 400 V, réfrigérant R-410A, avec température de départ jusqu'à 65°C, compatibilité avec un système de captage solaire thermique et avec système hybride avec pompe à chaleur et chaudière, et module pour refroidissement passif, pompe de circulation, pour le circuit de chauffage, pompe de circulation, pour le circuit de captage géothermique. Totalement montée, connectée et mise en marche par l'entreprise installatrice pour le contrôle de son bon fonctionnement.
Inclut: Implantation de l'unité. Mise en place et fixation de l'unité et de ses accessoires. Connecté aux réseaux de conduction d'eau, électrique et de récupération des condensats. Mise en marche.
Critère pour le métré: Nombre d'unités prévues, selon documentation graphique du Projet.
Critère pour le mémoire: On mesurera le nombre d'unités réellement exécutées selon les spécifications du Projet.

| Code | U | Désignation | Quantité | Prix | Montant |
|---|---|---|---|---|---|
| mt42vai061a | U | Pompe à chaleur géothermique, eau-eau, modèle geoTHERM perform VWS 260/3 S1 "VAILLANT", classe d'efficacité énergétique A+++, puissance calorifique nominale 24,5 kW, COP 4,4, puissance sonore 60 dBA, dimensions 1289x600x680 mm, poids 250 kg, alimentation triphasée à 400 V, réfrigérant R-410A, avec température de départ jusqu'à 65°C, compatibilité avec un système de captage solaire thermique et avec système hybride avec pompe à chaleur et chaudière, et module pour refroidissement passif. (matériau) | 1.000 | 4437289.75 | 4437289.75 |
| mt42vai518a | U | Pompe de circulation, "VAILLANT". (matériau) | 1.000 | 535090.77 | 535090.77 |
| mt42vai519a | U | Pompe de circulation, "VAILLANT". (matériau) | 1.000 | 627245.29 | 627245.29 |
| mt37www060f | U | Clapet antipollution de laiton, avec tamis en acier inoxydable avec perforations de 0,5 mm de diamètre, avec filet de 1 1/4", pour une pression maximale de travail de 16 bar et une température maximale de 110°C. (matériau) | 1.000 | 2252.64 | 2252.64 |
| mt37www050e | U | Manchon antivibration, en caoutchouc, avec filet de 1 1/4", pour une pression maximale de travail de 10 bar. (matériau) | 4.000 | 4484.77 | 17939.08 |
| mt42www050 | U | Thermomètre bimétallique, diamètre de sphère de 100 mm, avec prise verticale, avec tube plongeur en 1/2", échelle de température de 0 à 120°C. (matériau) | 1.000 | 10840.54 | 10840.54 |
| mt37sve010e | U | Vanne à sphère en laiton nickelé à visser de 1 1/4". (matériau) | 4.000 | 2024.72 | 8098.88 |
| mo005 | h | Compagnon professionnel III/CP2 installateur de climatisation. (main-d'œuvre) | 15.355 | 717.33 | 11014.60 |
| mo104 | h | Ouvrier professionnel II/OP installateur de climatisation. (main-d'œuvre) | 15.355 | 520.85 | 7997.65 |
| % | % | Frais de chantier des unités d'ouvrage | 2 % | 5657769.20 | 113155.38 |
|  |  | Coûts directs |  |  | 5770924.58 |
