# Ensemble de chaudières à gaz, à condensation, murales

- Propriété du fichier: CYPE Ingenieros S.A.
- Format: FIEBDC-3/2016
- Logiciel: Générateur de prix de la construction. CYPE Ingenieros, S.A.
- Date: 17/09/2024
- Zone géographique: Algérie
- Devise: DZD
- Coûts indirects: 3 %
- Frais généraux: 13 %
- Bénéfice: 6 %
- TVA: 19 %

## T Équipements techniques

### TC ECS et chauffage

#### TCG Gaz

**TCG210** U Ensemble de chaudières à gaz, à condensation, murales.
Ensemble de 2 chaudières en cascade, chacune d'elle étant une chaudière mural, à condensation, modèle VM 486/5-5 (H-ES) ecoTEC plus "VAILLANT", puissance utile de 7,8 à 44 kW (80/60°C), puissance pour le ballon échangeur d'E.C.S. 44,1 kW, dimensions 720x440x405 mm, avec brûleur modulant à gaz naturelle, pompe de circulation à haute efficacité, échangeur en acier inoxydable, système ADS de diagnostique avec écran rétro-éclairé, système AKS (Aqua Kondens System) d'approvisionnement de l'énergie de condensation pour produire de l'eau chaude via ballon échangeur et système intelligent d'accumulation AIS. Régulation: commande, modèle sensoCOMFORT (VRC 720); module pour le contrôle d'une chaudière supplémentaire en cascade, modèle VR 32/3; module pour le contrôle de 2 circuits additionnels de chauffage, modèle VR 70. Accessoires: kit hydraulique pour cascade de 2 chaudières à condensation ecoTEC plus de 48 kW de puissance chacune. Comprend pyrostat et l'écoulement vers les égouts pour la vidange de la chaudière et le drainage de la vanne de sécurité, sans inclure le conduit pour l'évacuation des produits de la combustion. Totalement monté, connecté et testé.
Inclut: Implantation. Présentation des éléments. Montage de la chaudière et de ses accessoires. Connecté aux réseaux de conduction d'eau, de gaz, d'assainissement et électrique, et au conduit d'évacuation des produits de la combustion. Mise en marche.
Critère pour le métré: Nombre d'unités prévues, selon documentation graphique du Projet.
Critère pour le mémoire: On mesurera le nombre d'unités réellement exécutées selon les spécifications du Projet.

| Code | U | Désignation | Quantité | Prix | Montant |
|---|---|---|---|---|---|
| mt38vai030c | U | Chaudière mural, à condensation, modèle VM 486/5-5 (H-ES) ecoTEC plus "VAILLANT", puissance utile de 7,8 à 44 kW (80/60°C), puissance pour le ballon échangeur d'E.C.S. 44,1 kW, dimensions 720x440x405 mm, avec brûleur modulant à gaz naturelle, pompe de circulation à haute efficacité, échangeur en acier inoxydable, système ADS de diagnostique avec écran rétro-éclairé, système AKS (Aqua Kondens System) d'approvisionnement de l'énergie de condensation pour produire de l'eau chaude via ballon échangeur et système intelligent d'accumulation AIS. (matériau) | 2 | 730607.66 | 1461215.320 |
| mt38vai507f | U | Kit hydraulique pour cascade de 2 chaudières à condensation ecoTEC plus de 48 kW de puissance chacune, "VAILLANT", constitué de châssis et pieds pour montage de chaudières, collecteurs de départ et de retour, réservoir d'équilibrage pour séparer le circuit de génération du circuit de chauffage, tube distributeur de gaz, vanne à gaz, pompes de circulation avec isolation thermique, vannes de sécurité, vannes d'isolement et colliers de fixation pour les accessoires de sortie de gaz. (matériau) | 1 | 2742067.61 | 2742067.610 |
| mt38vai621a | U | Commande, modèle sensoCOMFORT (VRC 720) "VAILLANT", avec écran digital, avec programmation quotidienne et hebdomadaire, sonde extérieure pour contrôle de la température, contrôle de plusieurs circuits de chauffage, de chaudières en cascade, de capteurs solaires thermiques et d'unités de ventilation, avec des modules et des thermostats additionnels, avec possibilité de contrôle depuis un smartphone ou une tablette via l'App myVAILLANT pour IOS (iPhone et iPad) et Android, pour installer sur le mur ou dans la chaudière. (matériau) | 1 | 63172.84 | 63172.840 |
| mt38vai612a | U | Module pour le contrôle d'une chaudière supplémentaire en cascade, modèle VR 32/3 "VAILLANT", avec communication avec protocole Ebus. (matériau) | 1 | 21973.16 | 21973.160 |
| mt38vai611a | U | Module pour le contrôle de 2 circuits additionnels de chauffage, modèle VR 70 "VAILLANT", avec communication avec protocole Ebus et 2 sondes de température VR 10. (matériau) | 1 | 48524.07 | 48524.070 |
| mt38www050 | U | Déversement vers égout, pour le drainage de la vanne de sécurité, composé de 1 m de tube en acier noir de 1/2" et entonnoir d'écoulement, y compris les accessoires et les pièces spéciales. (matériau) | 1 | 2746.65 | 2746.650 |
| mt38www010 | U | Produits complémentaires pour installation de chauffage. (matériau) | 1 | 307.62 | 307.620 |
| mo004 | h | Compagnon professionnel III/CP2 chauffagiste. (main-d'œuvre) | 4.659 | 717.33 | 3342.040 |
| mo103 | h | Ouvrier professionnel II/OP chauffagiste. (main-d'œuvre) | 4.659 | 520.85 | 2426.640 |
| % | % | Frais de chantier des unités d'ouvrage | 2 % | 4345775.950 | 86915.519 |
|  |  | Coûts directs |  |  | 4432691.469 |

## Ressources

**mt38vai030c** U Chaudière mural
Données techniques: Coût énergétique 7926.246 MJ; Émission de CO2 624.291 kg
Déchets:
- emballage: re150101 Emballages en papier et en carton. (composant de déchet); quantité 2.505 kg; Code CED 15 01 01; Masse de l'élément 1 kg; Volume 0.001333 m3
- emballage: re170201 Bois. (composant de déchet); quantité 0.647 kg; Code CED 17 02 01; Masse de l'élément 1 kg; Volume 0.000909 m3
