# Ventilo-convecteur plafonnier, système à deux tubes, avec distribution par conduits

- Propriété du fichier: CYPE Ingenieros S.A.
- Format: FIEBDC-3/2016
- Logiciel: Générateur de prix de la construction. CYPE Ingenieros, S.A.
- Date: 25/06/2024
- Zone géographique: Algérie
- Devise: DZD
- Coûts indirects: 3 %
- Frais généraux: 13 %
- Bénéfice: 6 %
- TVA: 19 %

## T Équipements techniques

### TV Climatisation et ventilation

#### TVO Unités terminales non autonomes de climatisation

**TVO020** U Ventilo-convecteur plafonnier, système à deux tubes, avec distribution par conduits.
Ventilo-convecteur horizontal, avec distribution par conduit rectangulaire, modèle aroVAIR VA 1-020 DN "VAILLANT", à 3 vitesses, puissance frigorifique à une vitesse maximale/moyenne/minimale: 2,35/1,72/1,32 kW (température de bulbe humide de l'air intérieur 19°C, température d'entrée de l'eau 7°C, écart de température 5°C), perte de charge de l'eau en refroidissement 13,6 kPa, puissance calorifique à une vitesse maximale/moyenne/minimale: 2,68/1,99/1,42 kW (température de bulbe sec de l'air intérieur 20°C, température d'entrée de l'eau 50°C), perte de charge de l'eau en chauffage 12,6 kPa, débit d'eau 0,43 m³/h, pression statique minimale/moyenne/maximale: 12/30/50 Pa, débit d'air à une vitesse maximale/moyenne/minimale: 411/273/205 m³/h, pression sonore à une vitesse maximale/moyenne/minimale: 43,7/34,2/25,4 dBA, dimensions 741x241x522 mm, poids 16,7 kg, avec vanne à 3 voies et actionneur, vanne à 3 voies, modèle VA 2-3VW D, contrôle à distance digital Honeywell. Comprend les éléments pour la suspension au plafond. Totalement monté, connecté et mis en marche par l'entreprise installatrice pour le contrôle de son bon fonctionnement.
Inclut: Implantation de l'unité. Mise en place et fixation de l'unité. Connecté aux réseaux de conduction d'eau, électrique, de récupération des condensats, et aux conduits. Mise en marche.
Critère pour le métré: Nombre d'unités prévues, selon documentation graphique du Projet.
Critère pour le mémoire: On mesurera le nombre d'unités réellement exécutées selon les spécifications du Projet.

| Code | U | Désignation | Quantité | Prix | Montant |
|---|---|---|---|---|---|
| mt42vai103a | U | Ventilo-convecteur horizontal, avec distribution par conduit rectangulaire, modèle aroVAIR VA 1-020 DN "VAILLANT", à 3 vitesses, puissance frigorifique à une vitesse maximale/moyenne/minimale: 2,35/1,72/1,32 kW (température de bulbe humide de l'air intérieur 19°C, température d'entrée de l'eau 7°C, écart de température 5°C), perte de charge de l'eau en refroidissement 13,6 kPa, puissance calorifique à une vitesse maximale/moyenne/minimale: 2,68/1,99/1,42 kW (température de bulbe sec de l'air intérieur 20°C, température d'entrée de l'eau 50°C), perte de charge de l'eau en chauffage 12,6 kPa, débit d'eau 0,43 m³/h, pression statique minimale/moyenne/maximale: 12/30/50 Pa, débit d'air à une vitesse maximale/moyenne/minimale: 411/273/205 m³/h, pression sonore à une vitesse maximale/moyenne/minimale: 43,7/34,2/25,4 dBA, dimensions 741x241x522 mm, poids 16,7 kg, avec vanne à 3 voies et actionneur. (matériau) | 1 | 86209.07 | 86209.070 |
| mt42vai107a | U | Vanne à 3 voies, modèle VA 2-3VW D "VAILLANT", avec actionneur et tuyaux de raccordement, pour ventilo-convecteur DN. (matériau) | 1 | 43599.99 | 43599.990 |
| mt42vai104a | U | Contrôle à distance digital Honeywell, "VAILLANT", pour installation en surface sur la paroi verticale, avec ajustement de la température, mode de fonctionnement (arrêt/froid/chaud) et vitesse du ventilateur (faible/moyenne/élevée). (matériau) | 1 | 25763.63 | 25763.630 |
| mt37sve010c | U | Vanne à sphère en laiton nickelé à visser de 3/4". (matériau) | 2 | 881.28 | 1762.560 |
| mt35aia090aa | m | Tube rigide en PVC, branchable, courbable à chaud, de couleur noire, de 16 mm de diamètre nominal, pour climatisation fixe en surface. Résistance à la compression 1250 N, résistance à l'impact 2 joules, température de travail -5°C jusqu'à 60°C, avec degré de protection IP547 selon NF EN 60529, propriétés électriques: isolant, non propagateur de la flamme. Selon NF EN 61386-1 et NF EN 61386-22. Comprend les colliers, les éléments de fixation et les accessoires (courbes, manchons, tés, coudes et courbes flexibles). (matériau) | 5 | 225.57 | 1127.850 |
| mt42vai900 | m | Câble bus blindé à 2 fils, de 0,5 mm² de section par fil (matériau) | 5 | 158.55 | 792.750 |
| mt42www090 | U | Kit de support pour la suspension du plafond, constitué de quatre tiges filetées en acier galvanisé, avec leurs chevilles, écrous et rondelles correspondants. (matériau) | 1 | 4360 | 4360.000 |
| mo005 | h | Compagnon professionnel III/CP2 installateur de climatisation. (main-d'œuvre) | 3.981 | 717.33 | 2855.691 |
| mo104 | h | Ouvrier professionnel II/OP installateur de climatisation. (main-d'œuvre) | 3.981 | 520.85 | 2073.504 |
| % | % | Frais de chantier des unités d'ouvrage | 2 % | 168545.045 | 3370.901 |
|  |  | Coûts directs |  |  | 171915.946 |

Déchets:
- pose: mt35aia090aa; facteur de déchet 0.0275
- pose: mt42vai900 Câble bus blindé à 2 fils, de 0,5 mm² de section par fil; facteur de déchet 0.0165111

## Ressources

**mt37sve010c** U Vanne à sphère en laiton nickelé à visser de 3/4"
Données techniques: Coût énergétique 720.409 MJ; Émission de CO2 48.441 kg
Déchets:
- emballage: re150101 Emballages en papier et en carton. (composant de déchet); quantité 0.072 kg; Code CED 15 01 01; Masse de l'élément 1 kg; Volume 0.001333 m3

**mt35aia090aa** m Tube rigide en PVC
Données techniques: Coût énergétique 11.626 MJ; Émission de CO2 0.577 kg; Code CED 17 02 03; Masse de l'élément 0.12 kg; Volume 0.0002 m3

**mt42vai900** m Câble bus blindé à 2 fils, de 0,5 mm² de section par fil
Données techniques: Coût énergétique 1.694 MJ; Émission de CO2 0.087 kg; Code CED 17 04 11; Masse de l'élément 0.045 kg; Volume 0.00003 m3
Déchets:
- emballage: re150101 Emballages en papier et en carton; quantité 0.065 kg
