# Ventilo-convecteur vertical de sol, système à deux tubes

- Propriété du fichier: CYPE Ingenieros S.A.
- Format: FIEBDC-3/2016
- Logiciel: Générateur de prix de la construction. CYPE Ingenieros, S.A.
- Date: 17/09/2024
- Zone géographique: Algérie
- Devise: DZD
- Coûts indirects: 3 %
- Frais généraux: 13 %
- Bénéfice: 6 %
- TVA: 19 %

## T Équipements techniques

### TV Climatisation et ventilation

#### TVO Unités terminales non autonomes de climatisation

**TVO080** U Ventilo-convecteur vertical de sol, système à deux tubes.
Ventilo-convecteur vertical de sol avec carrosserie, modèle aroVAIR VA 2-015 CN "VAILLANT", à 3 vitesses, puissance frigorifique à une vitesse maximale/moyenne/minimale 1,5/1,06/0,92 kW, puissance frigorifique sensible à une vitesse maximale 1,14 kW (température de bulbe humide de l'air intérieur 19°C, température d'entrée de l'eau 7°C, écart de température 5°C), perte de charge de l'eau en refroidissement 7,63 kPa, puissance calorifique à une vitesse maximale/moyenne/minimale 1,57/1,07/0,92 kW (température de bulbe sec de l'air intérieur 20°C, température d'entrée de l'eau 50°C), perte de charge de l'eau en chauffage 7,63 kPa, débit d'eau 0,28 m³/h, débit d'air à une vitesse maximale/moyenne/minimale 255/170/150 m³/h, pression sonore à une vitesse maximale/moyenne/minimale 47/37/34 dBA, dimensions 790x495x200 mm, poids 18 kg. Régulation: contrôle intégré dans le ventilo-convecteur modèle VA 2-WC C. Accessoires: vanne à 3 voies, modèle VA 2-3VWC; pieds d'appui pour ventilo-convecteur vertical de sol VA 2-CN. Totalement monté, connecté et mis en marche par l'entreprise installatrice pour le contrôle de son bon fonctionnement.
Inclut: Implantation de l'unité. Mise en place et fixation de l'unité. Connecté aux réseaux de conduction d'eau, électrique et de récupération des condensats. Mise en marche.
Critère pour le métré: Nombre d'unités prévues, selon documentation graphique du Projet.
Critère pour le mémoire: On mesurera le nombre d'unités réellement exécutées selon les spécifications du Projet.

| Code | U | Désignation | Quantité | Prix | Montant |
|---|---|---|---|---|---|
| mt42vai108d | U | Ventilo-convecteur vertical de sol avec carrosserie, modèle aroVAIR VA 2-015 CN "VAILLANT", à 3 vitesses, puissance frigorifique à une vitesse maximale/moyenne/minimale 1,5/1,06/0,92 kW, puissance frigorifique sensible à une vitesse maximale 1,14 kW (température de bulbe humide de l'air intérieur 19°C, température d'entrée de l'eau 7°C, écart de température 5°C), perte de charge de l'eau en refroidissement 7,63 kPa, puissance calorifique à une vitesse maximale/moyenne/minimale 1,57/1,07/0,92 kW (température de bulbe sec de l'air intérieur 20°C, température d'entrée de l'eau 50°C), perte de charge de l'eau en chauffage 7,63 kPa, débit d'eau 0,28 m³/h, débit d'air à une vitesse maximale/moyenne/minimale 255/170/150 m³/h, pression sonore à une vitesse maximale/moyenne/minimale 47/37/34 dBA, dimensions 790x495x200 mm, poids 18 kg. (matériau) | 1 | 95127.25 | 95127.250 |
| mt42vai105a | U | Vanne à 3 voies, modèle VA 2-3VWC "VAILLANT", avec actionneur et tuyaux de raccordement, pour ventilo-convecteur vertical de sol VA 2-CN. (matériau) | 1 | 51527.26 | 51527.260 |
| mt42vai121a | U | Pieds d'appui pour ventilo-convecteur vertical de sol VA 2-CN "VAILLANT". (matériau) | 1 | 8918.18 | 8918.180 |
| mt42vai120a | U | Commande pour intégrer dans le ventilo-convecteur vertical de sol VA 2-CN, modèle VA 2-WC C "VAILLANT". (matériau) | 1 | 16845.45 | 16845.450 |
| mt37sve010c | U | Vanne à sphère en laiton nickelé à visser de 3/4". (matériau) | 2 | 881.28 | 1762.560 |
| mo005 | h | Compagnon professionnel III/CP2 installateur de climatisation. (main-d'œuvre) | 3.512 | 717.33 | 2519.263 |
| mo104 | h | Ouvrier professionnel II/OP installateur de climatisation. (main-d'œuvre) | 3.512 | 520.85 | 1829.225 |
| % | % | Frais de chantier des unités d'ouvrage | 2 % | 178529.188 | 3570.584 |
|  |  | Coûts directs |  |  | 182099.772 |

## Ressources

**mt37sve010c** U Vanne à sphère en laiton nickelé à visser de 3/4"
Données techniques: Coût énergétique 720.409 MJ; Émission de CO2 48.441 kg
Déchets:
- emballage: re150101 Emballages en papier et en carton. (composant de déchet); quantité 0.072 kg; Code CED 15 01 01; Masse de l'élément 1 kg; Volume 0.001333 m3
