# Équipement air-eau, pompe à chaleur aérothermique, pour production d'E.C.S., chauffage et refroidissement

- Propriété du fichier: CYPE Ingenieros S.A.
- Format: FIEBDC-3/2016
- Logiciel: Générateur de prix de la construction. CYPE Ingenieros, S.A.
- Date: 25/06/2024
- Zone géographique: Algérie
- Devise: DZD
- Coûts indirects: 3 %
- Frais généraux: 13 %
- Bénéfice: 6 %
- TVA: 19 %

## T Équipements techniques

### TV Climatisation et ventilation

#### TVP PAC et roof-top

**TVP100** U Équipement air-eau, pompe à chaleur aérothermique, pour production d'E.C.S., chauffage et refroidissement.
Équipement air-eau, pompe à chaleur aérothermique, pour production d'E.C.S., chauffage et refroidissement, modèle aroTHERM plus uniTOWER 4 "VAILLANT", constitué d'unité extérieure VWL 45/6 230V S3, classe d'efficacité énergétique A+++, puissance calorifique nominale 5,5 kW (température de bulbe humide de l'air extérieur 7°C, température de sortie de l'eau 35°C, écart de température 5°C), puissance frigorifique nominale 5 kW (température de bulbe sec de l'air extérieur 35°C, température de sortie de l'eau 18°C, écart de température 5°C), EER 3,37, COP 4,8, puissance sonore 51 dBA, dimensions 765x1100x450 mm, poids 114 kg, alimentation monophasée à 230 V, intervalle de fonctionnement de température de l'air extérieur de -25 à 46°C, production d'eau chaude de 5°C à 60°C, avec compresseur rotatif à rendement élevé avec modulation Inverter DC, échangeur à plaques en acier inoxydable, ballon échangeur externe en cuivre avec ailettes de haute capacité, réfrigérant R-290, sonde de température extérieure, batterie d'échange avec ventilateur modulant à rendement élevé, revêtement extérieur anticorrosion, pompe de circulation avec classe d'efficacité énergétique A, armoire intérieure avec ballon échangeur VIH QW 190/6, pour production d'E.C.S. dimensions 1880x599x693 mm, capacité 185 l, classe d'efficacité énergétique en E.C.S. A, profil de consommation XL, poids 143 kg, en acier inoxydable, avec vase d'expansion de 15 l, résistance électrique d'appui avec trois niveaux de puissance de 2, 4 y 6 kW, vanne à 3 voies, pour production d'E.C.S., vanne de sécurité et système de contrôle sensoCOMFORT VRC 720f, avec contrôle de la température avec sonde extérieure, écran digital, sans fil, programmation quotidienne et hebdomadaire, pour le contrôle de plusieurs circuits de chauffage avec des modules et des thermostats additionnels, avec contrôle depuis un smartphone ou une tablette via l'App myVaillant pour IOS (iPhone et iPad) et Android, module, modèle VR 70, kit d'amortisseurs antivibration de sol, pour l'unité extérieure. Totalement monté, connecté et mis en marche par l'entreprise installatrice pour le contrôle de son bon fonctionnement.
Inclut: Implantation de l'unité. Mise en place et fixation de l'unité et de ses accessoires. Connecté aux réseaux de conduction d'eau, électrique et de récupération des condensats. Mise en marche.
Critère pour le métré: Nombre d'unités prévues, selon documentation graphique du Projet.
Critère pour le mémoire: On mesurera le nombre d'unités réellement exécutées selon les spécifications du Projet.

| Code | U | Désignation | Quantité | Prix | Montant |
|---|---|---|---|---|---|
| mt42vai016aa | U | Équipement air-eau, pompe à chaleur aérothermique, pour production d'E.C.S., chauffage et refroidissement, modèle aroTHERM plus uniTOWER 4 "VAILLANT", constitué d'unité extérieure VWL 45/6 230V S3, classe d'efficacité énergétique A+++, puissance calorifique nominale 5,5 kW (température de bulbe humide de l'air extérieur 7°C, température de sortie de l'eau 35°C, écart de température 5°C), puissance frigorifique nominale 5 kW (température de bulbe sec de l'air extérieur 35°C, température de sortie de l'eau 18°C, écart de température 5°C), EER 3,37, COP 4,8, puissance sonore 51 dBA, dimensions 765x1100x450 mm, poids 114 kg, alimentation monophasée à 230 V, intervalle de fonctionnement de température de l'air extérieur de -25 à 46°C, production d'eau chaude de 5°C à 60°C, avec compresseur rotatif à rendement élevé avec modulation Inverter DC, échangeur à plaques en acier inoxydable, ballon échangeur externe en cuivre avec ailettes de haute capacité, réfrigérant R-290, sonde de température extérieure, batterie d'échange avec ventilateur modulant à rendement élevé, revêtement extérieur anticorrosion, pompe de circulation avec classe d'efficacité énergétique A, armoire intérieure avec ballon échangeur VIH QW 190/6, pour production d'E.C.S. dimensions 1880x599x693 mm, capacité 185 l, classe d'efficacité énergétique en E.C.S. A, profil de consommation XL, poids 143 kg, en acier inoxydable, avec vase d'expansion de 15 l, résistance électrique d'appui avec trois niveaux de puissance de 2, 4 y 6 kW, vanne à 3 voies, pour production d'E.C.S., vanne de sécurité et système de contrôle sensoCOMFORT VRC 720f, avec contrôle de la température avec sonde extérieure, écran digital, sans fil, programmation quotidienne et hebdomadaire, pour le contrôle de plusieurs circuits de chauffage avec des modules et des thermostats additionnels, avec contrôle depuis un smartphone ou une tablette via l'App myVaillant pour IOS (iPhone et iPad) et Android. (matériau) | 1 | 2249363.05 | 2249363.050 |
| mt38vai611a | U | Module, modèle VR 70 "VAILLANT", pour le contrôle de 2 circuits additionnels de chauffage, avec communication avec protocole Ebus et 2 sondes de température VR 10. (matériau) | 1 | 47608.52 | 47608.520 |
| mt42vai027a | U | Kit d'amortisseurs antivibration de sol, "VAILLANT". (matériau) | 1 | 24772.72 | 24772.720 |
| mo005 | h | Compagnon professionnel III/CP2 installateur de climatisation. (main-d'œuvre) | 2.388 | 717.33 | 1712.984 |
| mo104 | h | Ouvrier professionnel II/OP installateur de climatisation. (main-d'œuvre) | 2.388 | 520.85 | 1243.790 |
| % | % | Frais de chantier des unités d'ouvrage | 2 % | 2324701.064 | 46494.021 |
|  |  | Coûts directs |  |  | 2371195.085 |

## Ressources

**mt42vai016aa** U Équipement air-eau
Données techniques: Coût énergétique 5022.581 MJ; Émission de CO2 293.579 kg
Déchets:
- emballage: re150101 Emballages en papier et en carton. (composant de déchet); quantité 3.263 kg; Code CED 15 01 01; Masse de l'élément 1 kg; Volume 0.001333 m3
- emballage: re170201 Bois. (composant de déchet); quantité 0.74 kg; Code CED 17 02 01; Masse de l'élément 1 kg; Volume 0.000909 m3
