# Équipement d'air conditionné avec unité intérieure de paroi, système air-air split 1x1

- Propriété du fichier: CYPE Ingenieros S.A.
- Format: FIEBDC-3/2016
- Logiciel: Générateur de prix de la construction. CYPE Ingenieros, S.A.
- Date: 17/09/2024
- Zone géographique: Algérie
- Devise: DZD
- Coûts indirects: 3 %
- Frais généraux: 13 %
- Bénéfice: 6 %
- TVA: 19 %

## T Équipements techniques

### TV Climatisation et ventilation

#### TVT Unités terminales autonomes de climatisation

**TVT090** U Équipement d'air conditionné avec unité intérieure de paroi, système air-air split 1x1.
Équipement d'air conditionné, système air-air split 1x1, pour gaz R-32, pompe à chaleur, alimentation monophasée (230V/50Hz), modèle climaVAIR intro VAIL 1-025 WN "VAILLANT", puissance frigorifique nominale 2,5 kW, puissance frigorifique minimale/maximale 0,5/3,25 kW, consommation électrique en refroidissement 0,72 kW, SEER 6,5 (classe A++), puissance calorifique nominale 2,8 kW, puissance calorifique minimale/maximale 0,5/3,5 kW, consommation électrique en chauffage 0,75 kW, SCOP 4 (classe A+), constitué d'une unité intérieure de paroi VAIL 1-025 WNI, pression sonore minimale/maximale 22/38 dBA, dimensions 254x744x185 mm, poids 7,5 kg, filtre purificateur d'air, télécommande, et une unité extérieure VAIL 1-025 WO, puissance sonore 62 dBA, dimensions 550x732x330 mm, poids 25 kg, longueur maximale de la tuyauterie 15 m, différence maximale de hauteur entre l'unité extérieure et l'unité intérieure 10 m. Accessoires: module avec communication via Wi-Fi pour le contrôle depuis un smartphone ou une tablette. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42vai320aa | U | Équipement d'air conditionné, système air-air split 1x1, pour gaz R-32, pompe à chaleur, alimentation monophasée (230V/50Hz), modèle climaVAIR intro VAIL 1-025 WN "VAILLANT", puissance frigorifique nominale 2,5 kW, puissance frigorifique minimale/maximale 0,5/3,25 kW, consommation électrique en refroidissement 0,72 kW, SEER 6,5 (classe A++), puissance calorifique nominale 2,8 kW, puissance calorifique minimale/maximale 0,5/3,5 kW, consommation électrique en chauffage 0,75 kW, SCOP 4 (classe A+), constitué d'une unité intérieure de paroi VAIL 1-025 WNI, pression sonore minimale/maximale 22/38 dBA, dimensions 254x744x185 mm, poids 7,5 kg, filtre purificateur d'air, télécommande, et une unité extérieure VAIL 1-025 WO, puissance sonore 62 dBA, dimensions 550x732x330 mm, poids 25 kg, longueur maximale de la tuyauterie 15 m, différence maximale de hauteur entre l'unité extérieure et l'unité intérieure 10 m. (matériau) | 1 | 156563.6 | 156563.600 |
| mt42vai800a | U | Module avec communication via Wi-Fi pour le contrôle depuis un smartphone ou une tablette "VAILLANT". (matériau) | 1 | 9909.09 | 9909.090 |
| mt42www085 | U | Kit de supports de paroi, constitué de jeu d'équerres de 50x45 cm et quatre amortisseurs en caoutchouc, avec leurs chevilles, vis, écrous et rondelles correspondants. (matériau) | 1 | 3745.64 | 3745.640 |
| mo005 | h | Compagnon professionnel III/CP2 installateur de climatisation. (main-d'œuvre) | 2.275 | 717.33 | 1631.926 |
| mo104 | h | Ouvrier professionnel II/OP installateur de climatisation. (main-d'œuvre) | 2.275 | 520.85 | 1184.934 |
| % | % | Frais de chantier des unités d'ouvrage | 2 % | 173035.190 | 3460.704 |
|  |  | Coûts directs |  |  | 176495.894 |
