# Ballon double échangeur, pour production d'E.C.S

- Propriété du fichier: CYPE INGENIEROS, S.A.
- Format: FIEBDC-3/2002
- Zone géographique: Algérie
- Devise: DZD
- Coûts indirects: 3.00 %
- Frais généraux: 13.00 %
- Bénéfice: 6.00 %
- TVA: 19.00 %

## T Équipements techniques

### TC ECS et chauffage

#### TCE Systèmes de conduction d'eau

**TCE200** U Ballon double échangeur, pour production d'E.C.S.
Ballon échangeur d'E.C.S. en acier vitrifié, 287 l, modèle auroSTOR VIH S 300/3 BR "VAILLANT", de sol, hauteur 1804 mm, diamètre 650 mm, efficacité énergétique classe B, avec échangeur à deux serpentins (surface d'échange du premier serpentin 1,5 m², surface d'échange du second serpentin 0,8 m²), isolation thermique démontable, de 75 mm d'épaisseur. Comprend les vannes d'isolement, les éléments de montage et les accessoires nécessaires à son bon fonctionnement.
Inclut: Implantation. Mise en place. Connexion. Contrôle de son bon fonctionnement.
Critère pour le métré: Nombre d'unités prévues, selon documentation graphique du Projet.
Critère pour le mémoire: On mesurera le nombre d'unités réellement exécutées selon les spécifications du Projet.

| Code | U | Désignation | Quantité | Prix | Montant |
|---|---|---|---|---|---|
| mt38vai125a | U | Ballon échangeur d'E.C.S. en acier vitrifié, 287 l, modèle auroSTOR VIH S 300/3 BR "VAILLANT", de sol, hauteur 1804 mm, diamètre 650 mm, efficacité énergétique classe B, avec échangeur à deux serpentins (surface d'échange du premier serpentin 1,5 m², surface d'échange du second serpentin 0,8 m²), isolation thermique démontable, de 75 mm d'épaisseur. (matériau) | 1.000 | 376290.41 | 376290.41 |
| mt37sve010d | U | Vanne à sphère en laiton nickelé à visser de 1". (matériau) | 2.000 | 1466.46 | 2932.92 |
| mt37sve010c | U | Vanne à sphère en laiton nickelé à visser de 3/4". (matériau) | 4.000 | 881.28 | 3525.12 |
| mt38www011 | U | Produits complémentaires pour installations d'E.C.S. (matériau) | 1.000 | 265.51 | 265.51 |
| mo004 | h | Compagnon professionnel III/CP2 chauffagiste. (main-d'œuvre) | 1.476 | 717.33 | 1058.78 |
| mo103 | h | Ouvrier professionnel II/OP chauffagiste. (main-d'œuvre) | 1.476 | 520.85 | 768.77 |
| % | % | Frais de chantier des unités d'ouvrage | 2 % | 384841.51 | 7696.83 |
|  |  | Coûts directs |  |  | 392538.34 |
