# Ballon d'eau pour E.C.S

- Propriété du fichier: CYPE INGENIEROS, S.A.
- Format: FIEBDC-3/2002
- Zone géographique: Algérie
- Devise: DZD
- Coûts indirects: 3.00 %
- Frais généraux: 13.00 %
- Bénéfice: 6.00 %
- TVA: 19.00 %

## T Équipements techniques

### TC ECS et chauffage

#### TCE Systèmes de conduction d'eau

**TCE210** U Ballon d'eau pour E.C.S.
Accumulateur pour E.C.S., en acier inoxydable, de sol, 145 l, hauteur 1725 mm, diamètre 620 mm, constitué de réservoir intérieur en acier inoxydable AISI 316, réservoir extérieur d'acier au carbone, isolation thermique en mousse flexible de polyuréthane injecté dans moule, sans CFC, protection contre la corrosion via une anode de magnésium et thermomètre. Comprend les vannes d'isolement, les éléments de montage et les accessoires nécessaires à son bon fonctionnement.
Inclut: Implantation. Mise en place. Connexion. Contrôle de son bon fonctionnement.
Critère pour le métré: Nombre d'unités prévues, selon documentation graphique du Projet.
Critère pour le mémoire: On mesurera le nombre d'unités réellement exécutées selon les spécifications du Projet.

| Code | U | Désignation | Quantité | Prix | Montant |
|---|---|---|---|---|---|
| mt38csj193a | U | Accumulateur pour E.C.S., en acier inoxydable, de sol, 145 l, hauteur 1725 mm, diamètre 620 mm, constitué de réservoir intérieur en acier inoxydable AISI 316, réservoir extérieur d'acier au carbone, isolation thermique en mousse flexible de polyuréthane injecté dans moule, sans CFC, protection contre la corrosion via une anode de magnésium et thermomètre. (matériau) | 1.000 | 383843.69 | 383843.69 |
| mt37sve010d | U | Vanne à sphère en laiton nickelé à visser de 1". (matériau) | 2.000 | 1466.46 | 2932.92 |
| mt38www011 | U | Produits complémentaires pour installations d'E.C.S. (matériau) | 1.000 | 265.51 | 265.51 |
| mo004 | h | Compagnon professionnel III/CP2 chauffagiste. (main-d'œuvre) | 0.684 | 717.33 | 490.65 |
| mo103 | h | Ouvrier professionnel II/OP chauffagiste. (main-d'œuvre) | 0.684 | 520.85 | 356.26 |
| % | % | Frais de chantier des unités d'ouvrage | 2 % | 387889.03 | 7757.78 |
|  |  | Coûts directs |  |  | 395646.81 |
