# Ballon d'eau pour chauffage et climatisation

- Propriété du fichier: CYPE INGENIEROS, S.A.
- Format: FIEBDC-3/2002
- Zone géographique: Algérie
- Devise: DZD
- Coûts indirects: 3.00 %
- Frais généraux: 13.00 %
- Bénéfice: 6.00 %
- TVA: 19.00 %

## T Équipements techniques

### TC ECS et chauffage

#### TCE Systèmes de conduction d'eau

**TCE220** U Ballon d'eau pour chauffage et climatisation.
Ballon tampon, en acier noir, 3950 l, hauteur 2345 mm, diamètre 1910 mm, isolation de 50 mm d'épaisseur avec polyuréthane à haute densité, avec thermomètres, thermostat, bouche latérale DN 400. Comprend les vannes d'isolement, les éléments de montage et les accessoires nécessaires à son bon fonctionnement.
Inclut: Implantation. Mise en place. Connexion. Contrôle de son bon fonctionnement.
Critère pour le métré: Nombre d'unités prévues, selon documentation graphique du Projet.
Critère pour le mémoire: On mesurera le nombre d'unités réellement exécutées selon les spécifications du Projet.

| Code | U | Désignation | Quantité | Prix | Montant |
|---|---|---|---|---|---|
| mt38aci010Q | U | Ballon tampon, en acier noir, 3950 l, hauteur 2345 mm, diamètre 1910 mm, isolation de 50 mm d'épaisseur avec polyuréthane à haute densité, avec thermomètres, thermostat, bouche latérale DN 400. (matériau) | 1.000 | 805682.64 | 805682.64 |
| mt37sve010j | U | Vanne à sphère en laiton nickelé à visser de 4". (matériau) | 4.000 | 21393.01 | 85572.04 |
| mt38www010 | U | Produits complémentaires pour installation de chauffage. (matériau) | 1.000 | 307.62 | 307.62 |
| mo004 | h | Compagnon professionnel III/CP2 chauffagiste. (main-d'œuvre) | 3.366 | 717.33 | 2414.53 |
| mo103 | h | Ouvrier professionnel II/OP chauffagiste. (main-d'œuvre) | 3.366 | 520.85 | 1753.18 |
| % | % | Frais de chantier des unités d'ouvrage | 2 % | 895730.01 | 17914.60 |
|  |  | Coûts directs |  |  | 913644.61 |
