# Groupe hydraulique pour circuit de chauffage

- Propriété du fichier: CYPE INGENIEROS, S.A.
- Format: FIEBDC-3/2002
- Zone géographique: Algérie
- Devise: DZD
- Coûts indirects: 3.00 %
- Frais généraux: 13.00 %
- Bénéfice: 6.00 %
- TVA: 19.00 %

## T Équipements techniques

### TC ECS et chauffage

#### TCE Systèmes de conduction d'eau

**TCE390** U Groupe hydraulique pour circuit de chauffage.
Groupe hydraulique pour circuit de mélange, "VAILLANT", avec vanne mélangeuse, pompe de circulation à haute efficacité, thermomètres en départ et en retour, vanne d'isolement avec dispositif antiretour en départ, vanne d'isolement en retour, bypass, isolation thermique et connexions de 1".
Inclut: Implantation. Mise en place des composants du groupe. Connexion et contrôle de son bon fonctionnement.
Critère pour le métré: Nombre d'unités prévues, selon documentation graphique du Projet.
Critère pour le mémoire: On mesurera le nombre d'unités réellement exécutées selon les spécifications du Projet.

| Code | U | Désignation | Quantité | Prix | Montant |
|---|---|---|---|---|---|
| mt38vai705a | U | Groupe hydraulique pour circuit de mélange, "VAILLANT", avec vanne mélangeuse, pompe de circulation à haute efficacité, thermomètres en départ et en retour, vanne d'isolement avec dispositif antiretour en départ, vanne d'isolement en retour, bypass, isolation thermique et connexions de 1". (matériau) | 1.000 | 183109.69 | 183109.69 |
| mo011 | h | Compagnon professionnel III/CP2 monteur. (main-d'œuvre) | 0.246 | 717.33 | 176.46 |
| mo080 | h | Ouvrier professionnel II/OP monteur. (main-d'œuvre) | 0.246 | 521.84 | 128.37 |
| % | % | Frais de chantier des unités d'ouvrage | 2 % | 183414.52 | 3668.29 |
|  |  | Coûts directs |  |  | 187082.81 |
