# Vase d'expansion pour circuit de chauffage

- Propriété du fichier: CYPE Ingenieros S.A.
- Format: FIEBDC-3/2016
- Logiciel: Générateur de prix de la construction. CYPE Ingenieros, S.A.
- Date: 25/06/2024
- Zone géographique: Algérie
- Devise: DZD
- Coûts indirects: 3 %
- Frais généraux: 13 %
- Bénéfice: 6 %
- TVA: 19 %

## T Équipements techniques

### TC ECS et chauffage

#### TCE Systèmes de conduction d'eau

**TCE130** U Vase d'expansion pour circuit de chauffage.
Vase d'expansion, capacité 18 l, mural, pression maximale de travail 10 bar, "VAILLANT", spécial pour applications d'énergie solaire thermique. Comprend le manomètre et les éléments de montage et de connexion nécessaires à son bon fonctionnement.
Inclut: Implantation. Mise en place. Connexion au réseau de distribution. Contrôle de son bon fonctionnement.
Critère pour le métré: Nombre d'unités prévues, selon documentation graphique du Projet.
Critère pour le mémoire: On mesurera le nombre d'unités réellement exécutées selon les spécifications du Projet.

| Code | U | Désignation | Quantité | Prix | Montant |
|---|---|---|---|---|---|
| mt38vai564a | U | Vase d'expansion, capacité 18 l, mural, pression maximale de travail 10 bar, "VAILLANT", spécial pour applications d'énergie solaire thermique. (matériau) | 1 | 16479.87 | 16479.870 |
| mt42www040 | U | Manomètre avec bain de glycérine et diamètre de sphère de 100 mm, avec prise verticale, pour montage fileté de 1/2", échelle de pression de 0 à 5 bar. (matériau) | 1 | 8579.29 | 8579.290 |
| mo004 | h | Compagnon professionnel III/CP2 chauffagiste. (main-d'œuvre) | 0.922 | 717.33 | 661.378 |
| mo103 | h | Ouvrier professionnel II/OP chauffagiste. (main-d'œuvre) | 0.922 | 520.85 | 480.224 |
| % | % | Frais de chantier des unités d'ouvrage | 2 % | 26200.762 | 524.015 |
|  |  | Coûts directs |  |  | 26724.777 |

## Ressources

**mt38vai564a** U Vase d'expansion
Données techniques: Coût énergétique 64.690 MJ; Émission de CO2 4.566 kg
Déchets:
- emballage: re150101 Emballages en papier et en carton. (composant de déchet); quantité 1.472 kg; Code CED 15 01 01; Masse de l'élément 1 kg; Volume 0.001333 m3
