# Ballon double échangeur, pour production d'E.C.S

- Propriété du fichier: CYPE Ingenieros S.A.
- Format: FIEBDC-3/2016
- Logiciel: Générateur de prix de la construction. CYPE Ingenieros, S.A.
- Date: 25/06/2024
- Zone géographique: Algérie
- Devise: DZD
- Coûts indirects: 3 %
- Frais généraux: 13 %
- Bénéfice: 6 %
- TVA: 19 %

## T Équipements techniques

### TC ECS et chauffage

#### TCE Systèmes de conduction d'eau

**TCE200** U Ballon double échangeur, pour production d'E.C.S.
Ballon échangeur d'E.C.S. en acier vitrifié, 456 l, modèle auroSTOR VIH SW 500/3 MR "VAILLANT", de sol, hauteur 1933 mm, diamètre 850 mm, efficacité énergétique classe A, avec échangeur à deux serpentins (surface d'échange du premier serpentin 4,4 m², surface d'échange du second serpentin 4,4 m²), thermomètre numérique, isolation thermique démontable, de 100 mm d'épaisseur. Comprend les vannes d'isolement, les éléments de montage et les accessoires nécessaires à son bon fonctionnement.
Inclut: Implantation. Mise en place. Connexion. Contrôle de son bon fonctionnement.
Critère pour le métré: Nombre d'unités prévues, selon documentation graphique du Projet.
Critère pour le mémoire: On mesurera le nombre d'unités réellement exécutées selon les spécifications du Projet.

| Code | U | Désignation | Quantité | Prix | Montant |
|---|---|---|---|---|---|
| mt38vai130a | U | Ballon échangeur d'E.C.S. en acier vitrifié, 456 l, modèle auroSTOR VIH SW 500/3 MR "VAILLANT", de sol, hauteur 1933 mm, diamètre 850 mm, efficacité énergétique classe A, avec échangeur à deux serpentins (surface d'échange du premier serpentin 4,4 m², surface d'échange du second serpentin 4,4 m²), thermomètre numérique, isolation thermique démontable, de 100 mm d'épaisseur. (matériau) | 1 | 1052880.72 | 1052880.720 |
| mt37sve010d | U | Vanne à sphère en laiton nickelé à visser de 1". (matériau) | 2 | 1466.46 | 2932.920 |
| mt37sve010c | U | Vanne à sphère en laiton nickelé à visser de 3/4". (matériau) | 4 | 881.28 | 3525.120 |
| mt38www011 | U | Produits complémentaires pour installations d'E.C.S. (matériau) | 1 | 265.51 | 265.510 |
| mo004 | h | Compagnon professionnel III/CP2 chauffagiste. (main-d'œuvre) | 1.722 | 717.33 | 1235.242 |
| mo103 | h | Ouvrier professionnel II/OP chauffagiste. (main-d'œuvre) | 1.722 | 520.85 | 896.904 |
| % | % | Frais de chantier des unités d'ouvrage | 2 % | 1061736.416 | 21234.728 |
|  |  | Coûts directs |  |  | 1082971.144 |

## Ressources

**mt38vai130a** U Ballon échangeur d'E.C.S. en acier vitrifié
Données techniques: Coût énergétique 5814.813 MJ; Émission de CO2 241.232 kg
Déchets:
- emballage: re150101 Emballages en papier et en carton. (composant de déchet); quantité 2.709 kg; Code CED 15 01 01; Masse de l'élément 1 kg; Volume 0.001333 m3
- emballage: re170201 Bois. (composant de déchet); quantité 0.672 kg; Code CED 17 02 01; Masse de l'élément 1 kg; Volume 0.000909 m3

**mt37sve010d** U Vanne à sphère en laiton nickelé à visser de 1"
Données techniques: Coût énergétique 843.399 MJ; Émission de CO2 56.701 kg
Déchets:
- emballage: re150101 Emballages en papier et en carton; quantité 0.072 kg

**mt37sve010c** U Vanne à sphère en laiton nickelé à visser de 3/4"
Données techniques: Coût énergétique 720.409 MJ; Émission de CO2 48.441 kg
Déchets:
- emballage: re150101 Emballages en papier et en carton; quantité 0.072 kg
