# Ballon d'eau pour chauffage et climatisation

- Propriété du fichier: CYPE Ingenieros S.A.
- Format: FIEBDC-3/2016
- Logiciel: Générateur de prix de la construction. CYPE Ingenieros, S.A.
- Date: 25/06/2024
- Zone géographique: Algérie
- Devise: DZD
- Coûts indirects: 3 %
- Frais généraux: 13 %
- Bénéfice: 6 %
- TVA: 19 %

## T Équipements techniques

### TC ECS et chauffage

#### TCE Systèmes de conduction d'eau

**TCE220** U Ballon d'eau pour chauffage et climatisation.
Ballon tampon, en acier noir, 1275 l, hauteur 1850 mm, diamètre 1360 mm, isolation de 50 mm d'épaisseur avec polyuréthane à haute densité, avec thermomètres. Comprend les vannes d'isolement, les éléments de montage et les accessoires nécessaires à son bon fonctionnement.
Inclut: Implantation. Mise en place. Connexion. Contrôle de son bon fonctionnement.
Critère pour le métré: Nombre d'unités prévues, selon documentation graphique du Projet.
Critère pour le mémoire: On mesurera le nombre d'unités réellement exécutées selon les spécifications du Projet.

| Code | U | Désignation | Quantité | Prix | Montant |
|---|---|---|---|---|---|
| mt38aci010H | U | Ballon tampon, en acier noir, 1275 l, hauteur 1850 mm, diamètre 1360 mm, isolation de 50 mm d'épaisseur avec polyuréthane à haute densité, avec thermomètres. (matériau) | 1 | 440378.81 | 440378.810 |
| mt37sve010i | U | Vanne à sphère en laiton nickelé à visser de 3". (matériau) | 4 | 13796.21 | 55184.840 |
| mt38www010 | U | Produits complémentaires pour installation de chauffage. (matériau) | 1 | 307.62 | 307.620 |
| mo004 | h | Compagnon professionnel III/CP2 chauffagiste. (main-d'œuvre) | 2.048 | 717.33 | 1469.092 |
| mo103 | h | Ouvrier professionnel II/OP chauffagiste. (main-d'œuvre) | 2.048 | 520.85 | 1066.701 |
| % | % | Frais de chantier des unités d'ouvrage | 2 % | 498407.063 | 9968.141 |
|  |  | Coûts directs |  |  | 508375.204 |

## Ressources

**mt38aci010H** U Ballon tampon, en acier noir
Données techniques: Coût énergétique 5326.253 MJ; Émission de CO2 220.766 kg
Déchets:
- emballage: re150101 Emballages en papier et en carton. (composant de déchet); quantité 2.321 kg; Code CED 15 01 01; Masse de l'élément 1 kg; Volume 0.001333 m3
- emballage: re170201 Bois. (composant de déchet); quantité 0.624 kg; Code CED 17 02 01; Masse de l'élément 1 kg; Volume 0.000909 m3

**mt37sve010i** U Vanne à sphère en laiton nickelé à visser de 3"
Données techniques: Coût énergétique 3865.440 MJ; Émission de CO2 259.662 kg
Déchets:
- emballage: re150101 Emballages en papier et en carton; quantité 0.073 kg
