# Groupe hydraulique solaire

- Propriété du fichier: CYPE Ingenieros S.A.
- Format: FIEBDC-3/2016
- Logiciel: Générateur de prix de la construction. CYPE Ingenieros, S.A.
- Date: 17/09/2024
- Zone géographique: Algérie
- Devise: DZD
- Coûts indirects: 3 %
- Frais généraux: 13 %
- Bénéfice: 6 %
- TVA: 19 %

## T Équipements techniques

### TC ECS et chauffage

#### TCE Systèmes de conduction d'eau

**TCE160** U Groupe hydraulique solaire.
Groupe hydraulique solaire, modèle VMS 70 "VAILLANT", constitué de pompe de circulation modulante, deux vannes d'isolement avec fonction de non retour, thermomètres en départ et en retour, vannes de remplissage et de vidange, purgeur d'air avec manomètre, vanne de sécurité réglée à 6 bar et connexion pour vase d'expansion, kit de connexions hydrauliques pour groupe hydraulique solaire VMS 70.
Inclut: Implantation. Mise en place. Connexion. Contrôle de son bon fonctionnement.
Critère pour le métré: Nombre d'unités prévues, selon documentation graphique du Projet.
Critère pour le mémoire: On mesurera le nombre d'unités réellement exécutées selon les spécifications du Projet.

| Code | U | Désignation | Quantité | Prix | Montant |
|---|---|---|---|---|---|
| mt38vai565a | U | Groupe hydraulique solaire, modèle VMS 70 "VAILLANT", constitué de pompe de circulation modulante, deux vannes d'isolement avec fonction de non retour, thermomètres en départ et en retour, vannes de remplissage et de vidange, purgeur d'air avec manomètre, vanne de sécurité réglée à 6 bar et connexion pour vase d'expansion. (matériau) | 1 | 120852.4 | 120852.400 |
| mt38vai567a | U | Kit de connexions hydrauliques pour groupe hydraulique solaire VMS 70, "VAILLANT". (matériau) | 1 | 7324.39 | 7324.390 |
| mo004 | h | Compagnon professionnel III/CP2 chauffagiste. (main-d'œuvre) | 0.369 | 717.33 | 264.695 |
| mo103 | h | Ouvrier professionnel II/OP chauffagiste. (main-d'œuvre) | 0.369 | 520.85 | 192.194 |
| % | % | Frais de chantier des unités d'ouvrage | 2 % | 128633.679 | 2572.674 |
|  |  | Coûts directs |  |  | 131206.353 |
