# Ballon électrique

- Propriété du fichier: CYPE Ingenieros S.A.
- Format: FIEBDC-3/2016
- Logiciel: Générateur de prix de la construction. CYPE Ingenieros, S.A.
- Date: 25/06/2024
- Zone géographique: Algérie
- Devise: DZD
- Coûts indirects: 3 %
- Frais généraux: 13 %
- Bénéfice: 6 %
- TVA: 19 %

## T Équipements techniques

### TC ECS et chauffage

#### TCL Électricité

**TCL010** U Ballon électrique.
Ballon électrique, modèle eloSTOR pro VEH 150/4-3 "VAILLANT", installation murale, capacité 144 l, puissance 2 kW, efficacité énergétique classe C, profil de consommation XL, température maximale 70°C, de 440 mm de diamètre et 1329 mm de hauteur, poids 34,8 kg, constitué de tonneau en acier vitrifié, résistance électrique insérée dans une gaine, écran digital avec codes d'erreur, anode sacrificielle de magnésium, thermostat de sécurité, groupe hydraulique de sécurité et fonction de protection antigelées. Comprend le support et les ancrages de fixation, les vannes à sphère, les flexibles de raccordement, pour l'entrée et la sortie de l'eau. Totalement monté, connecté et testé.
Inclut: Implantation de l'appareil. Fixation au parement via des éléments d'ancrage. Mise en place de l'appareil et des accessoires. Connecté aux réseaux de conduction d'eau, électrique et de terre. Mise en marche.
Critère pour le métré: Nombre d'unités prévues, selon documentation graphique du Projet.
Critère pour le mémoire: On mesurera le nombre d'unités réellement exécutées selon les spécifications du Projet.

| Code | U | Désignation | Quantité | Prix | Montant |
|---|---|---|---|---|---|
| mt38vai261l | U | Ballon électrique, modèle eloSTOR pro VEH 150/4-3 "VAILLANT", installation murale, capacité 144 l, puissance 2 kW, efficacité énergétique classe C, profil de consommation XL, température maximale 70°C, de 440 mm de diamètre et 1329 mm de hauteur, poids 34,8 kg, constitué de tonneau en acier vitrifié, résistance électrique insérée dans une gaine, écran digital avec codes d'erreur, anode sacrificielle de magnésium, thermostat de sécurité, groupe hydraulique de sécurité et fonction de protection antigelées. (matériau) | 1 | 76906.07 | 76906.070 |
| mt38tew010b | U | Tube flexible de 25 cm et de 3/4" de diamètre. (matériau) | 2 | 1831.1 | 3662.200 |
| mt37sve010c | U | Vanne à sphère en laiton nickelé à visser de 3/4". (matériau) | 2 | 881.28 | 1762.560 |
| mt38www011 | U | Produits complémentaires pour installations d'E.C.S. (matériau) | 1 | 265.51 | 265.510 |
| mo008 | h | Compagnon professionnel III/CP2 plombier. (main-d'œuvre) | 1.099 | 717.33 | 788.346 |
| mo107 | h | Ouvrier professionnel II/OP plombier. (main-d'œuvre) | 1.099 | 520.85 | 572.414 |
| % | % | Frais de chantier des unités d'ouvrage | 2 % | 83957.100 | 1679.142 |
|  |  | Coûts directs |  |  | 85636.242 |

## Ressources

**mt37sve010c** U Vanne à sphère en laiton nickelé à visser de 3/4"
Données techniques: Coût énergétique 720.409 MJ; Émission de CO2 48.441 kg
Déchets:
- emballage: re150101 Emballages en papier et en carton. (composant de déchet); quantité 0.072 kg; Code CED 15 01 01; Masse de l'élément 1 kg; Volume 0.001333 m3
