# Ventilo-convecteur plafonnier, système à deux tubes, avec distribution non gainée

- Propriété du fichier: CYPE Ingenieros S.A.
- Format: FIEBDC-3/2016
- Logiciel: Générateur de prix de la construction. CYPE Ingenieros, S.A.
- Date: 17/09/2024
- Zone géographique: Algérie
- Devise: DZD
- Coûts indirects: 3 %
- Frais généraux: 13 %
- Bénéfice: 6 %
- TVA: 19 %

## T Équipements techniques

### TV Climatisation et ventilation

#### TVO Unités terminales non autonomes de climatisation

**TVO060** U Ventilo-convecteur plafonnier, système à deux tubes, avec distribution non gainée.
Ventilo-convecteur horizontal de plafond avec distribution non gainable, modèle aroVAIR VA 2-015 CN "VAILLANT", à 3 vitesses, puissance frigorifique à une vitesse maximale/moyenne/minimale 1,5/1,06/0,92 kW, puissance frigorifique sensible à une vitesse maximale 1,14 kW (température de bulbe humide de l'air intérieur 19°C, température d'entrée de l'eau 7°C, écart de température 5°C), perte de charge de l'eau en refroidissement 7,63 kPa, puissance calorifique à une vitesse maximale/moyenne/minimale 1,57/1,07/0,92 kW (température de bulbe sec de l'air intérieur 20°C, température d'entrée de l'eau 50°C), perte de charge de l'eau en chauffage 7,63 kPa, débit d'eau 0,28 m³/h, débit d'air à une vitesse maximale/moyenne/minimale 255/170/150 m³/h, pression sonore à une vitesse maximale/moyenne/minimale 47/37/34 dBA, dimensions 790x200x495 mm, poids 18 kg. Régulation: contrôle à distance digital Honeywell. Accessoires: vanne à 3 voies, modèle VA 2-3VWC. Totalement monté, connecté et mis en marche par l'entreprise installatrice pour le contrôle de son bon fonctionnement.
Inclut: Implantation de l'unité. Mise en place et fixation de l'unité. Connecté aux réseaux de conduction d'eau, électrique et de récupération des condensats. Mise en marche.
Critère pour le métré: Nombre d'unités prévues, selon documentation graphique du Projet.
Critère pour le mémoire: On mesurera le nombre d'unités réellement exécutées selon les spécifications du Projet.

| Code | U | Désignation | Quantité | Prix | Montant |
|---|---|---|---|---|---|
| mt42vai108a | U | Ventilo-convecteur horizontal de plafond avec distribution non gainable, modèle aroVAIR VA 2-015 CN "VAILLANT", à 3 vitesses, puissance frigorifique à une vitesse maximale/moyenne/minimale 1,5/1,06/0,92 kW, puissance frigorifique sensible à une vitesse maximale 1,14 kW (température de bulbe humide de l'air intérieur 19°C, température d'entrée de l'eau 7°C, écart de température 5°C), perte de charge de l'eau en refroidissement 7,63 kPa, puissance calorifique à une vitesse maximale/moyenne/minimale 1,57/1,07/0,92 kW (température de bulbe sec de l'air intérieur 20°C, température d'entrée de l'eau 50°C), perte de charge de l'eau en chauffage 7,63 kPa, débit d'eau 0,28 m³/h, débit d'air à une vitesse maximale/moyenne/minimale 255/170/150 m³/h, pression sonore à une vitesse maximale/moyenne/minimale 47/37/34 dBA, dimensions 790x200x495 mm, poids 18 kg. (matériau) | 1 | 95127.25 | 95127.250 |
| mt42vai105a | U | Vanne à 3 voies, modèle VA 2-3VWC "VAILLANT", avec actionneur et tuyaux de raccordement, pour ventilo-convecteur vertical de sol VA 2-CN. (matériau) | 1 | 51527.26 | 51527.260 |
| mt42vai104a | U | Contrôle à distance digital Honeywell, "VAILLANT", pour installation en surface sur la paroi verticale, avec ajustement de la température, mode de fonctionnement (arrêt/froid/chaud) et vitesse du ventilateur (faible/moyenne/élevée). (matériau) | 1 | 27745.45 | 27745.450 |
| mt35aia090aa | m | Tube rigide en PVC, branchable, courbable à chaud, de couleur noire, de 16 mm de diamètre nominal, pour climatisation fixe en surface. Résistance à la compression 1250 N, résistance à l'impact 2 joules, température de travail -5°C jusqu'à 60°C, avec degré de protection IP547 selon NF EN 60529, propriétés électriques: isolant, non propagateur de la flamme. Selon NF EN 61386-1 et NF EN 61386-22. Comprend les colliers, les éléments de fixation et les accessoires (courbes, manchons, tés, coudes et courbes flexibles). (matériau) | 5 | 225.57 | 1127.850 |
| mt42vai900 | m | Câble bus blindé à 2 fils, de 0,5 mm² de section par fil (matériau) | 5 | 158.55 | 792.750 |
| mt37sve010c | U | Vanne à sphère en laiton nickelé à visser de 3/4". (matériau) | 2 | 881.28 | 1762.560 |
| mo005 | h | Compagnon professionnel III/CP2 installateur de climatisation. (main-d'œuvre) | 3.825 | 717.33 | 2743.787 |
| mo104 | h | Ouvrier professionnel II/OP installateur de climatisation. (main-d'œuvre) | 3.825 | 520.85 | 1992.251 |
| % | % | Frais de chantier des unités d'ouvrage | 2 % | 182819.158 | 3656.383 |
|  |  | Coûts directs |  |  | 186475.541 |

Déchets:
- pose: mt35aia090aa; facteur de déchet 0.0275
- pose: mt42vai900 Câble bus blindé à 2 fils, de 0,5 mm² de section par fil; facteur de déchet 0.0165111

## Ressources

**mt35aia090aa** m Tube rigide en PVC
Données techniques: Coût énergétique 11.626 MJ; Émission de CO2 0.577 kg; Code CED 17 02 03; Masse de l'élément 0.12 kg; Volume 0.0002 m3

**mt42vai900** m Câble bus blindé à 2 fils, de 0,5 mm² de section par fil
Données techniques: Coût énergétique 1.694 MJ; Émission de CO2 0.087 kg; Code CED 17 04 11; Masse de l'élément 0.045 kg; Volume 0.00003 m3
Déchets:
- emballage: re150101 Emballages en papier et en carton. (composant de déchet); quantité 0.065 kg; Code CED 15 01 01; Masse de l'élément 1 kg; Volume 0.001333 m3

**mt37sve010c** U Vanne à sphère en laiton nickelé à visser de 3/4"
Données techniques: Coût énergétique 720.409 MJ; Émission de CO2 48.441 kg
Déchets:
- emballage: re150101 Emballages en papier et en carton; quantité 0.072 kg
