# Système "VELUX" de lucarne pour toits, au-dessus d'un espace non habitable

- Propriété du fichier: CYPE INGENIEROS, S.A.
- Format: FIEBDC-3/2002
- Zone géographique: Algérie
- Devise: DZD
- Coûts indirects: 3.00 %
- Frais généraux: 13.00 %
- Bénéfice: 6.00 %
- TVA: 19.00 %

## E Enveloppe et finition extérieure

### EM Menuiseries extérieures

#### EMF Fenêtres de toit

**EMF030** U Système "VELUX" de lucarne pour toits, au-dessus d'un espace non habitable.
Lucarne de toiture, sur espace non habitable, modèle VLT 1000 "VELUX", avec ouverture par projection, à actionnement manuel à l'aide d'une poignée inférieure, de 48x90 cm, réalisée en bois de pin nordique, finition vernie, avec double vitrage (-00H) (vitrage intérieur Float de 3 mm, lame d'air de 10 mm, vitrage extérieur Float de 3 mm et séparateur en acier galvanisé), cadre d'étanchéité et bavette d'aluminium, sur un toit avec des pentes de 15° à 60°.
Inclut: Implantation. Présentation, aplomb et nivellement de la lucarne. Fixation de la lucarne à l'ouverture laissée dans le plancher. Scellement des joints périphériques. Mise en place des éléments d'étanchéité.
Critère pour le métré: Nombre d'unités prévues, selon documentation graphique du Projet.
Critère pour le mémoire: On mesurera le nombre d'unités réellement exécutées selon les spécifications du Projet.

| Code | U | Désignation | Quantité | Prix | Montant |
|---|---|---|---|---|---|
| mt22ltv010e | U | Lucarne de toiture, sur espace non habitable, modèle VLT 1000 "VELUX", avec ouverture par projection, à actionnement manuel à l'aide d'une poignée inférieure, de 48x90 cm, réalisée en bois de pin nordique, finition vernie, avec double vitrage (-00H) (vitrage intérieur Float de 3 mm, lame d'air de 10 mm, vitrage extérieur Float de 3 mm et séparateur en acier galvanisé), cadre d'étanchéité et bavette d'aluminium. (matériau) | 1.000 | 17497.40 | 17497.40 |
| op00cla010 |  | Cloueuse pneumatique. | 1.000 | 0.00 | 0.00 |
| op00cep010 |  | Varlope. | 1.000 | 0.00 | 0.00 |
| op00ato010 |  | Tournevis. | 1.000 | 0.00 | 0.00 |
| mo011 | h | Compagnon professionnel III/CP2 monteur. (main-d'œuvre) | 0.982 | 717.33 | 704.42 |
| mo080 | h | Ouvrier professionnel II/OP monteur. (main-d'œuvre) | 0.491 | 521.84 | 256.22 |
| % | % | Frais de chantier des unités d'ouvrage | 2 % | 18458.04 | 369.16 |
|  |  | Coûts directs |  |  | 18827.20 |
