# Étanchéité liquide d'un arrêt supérieur de parapet et de façade

- Propriété du fichier: CYPE INGENIEROS, S.A.
- Format: FIEBDC-3/2002
- Zone géographique: Algérie
- Devise: DZD
- Coûts indirects: 3.00 %
- Frais généraux: 13.00 %
- Bénéfice: 6.00 %
- TVA: 19.00 %

## E Enveloppe et finition extérieure

### EE Étanchéité: imperméabilisations

#### EEA Façades

**EEA070** m² Étanchéité liquide d'un arrêt supérieur de parapet et de façade.
Étanchéité liquide d'un arrêt supérieur de parapet et de façade, avec trois couches de revêtement élastique imperméabilisant Weberdry Easy Roof "WEBER", couleur blanche, composé de polymères synthétiques en dispersion, charges et pigments minéraux et fibres, 2,25 kg/m².
Critère d'évaluation économique: Le prix ne comprend pas l'élément de protection.
Inclut: Nettoyage et préparation de la surface. Application de l'imperméabilisant.
Critère pour le métré: Surface mesurée selon documentation graphique du Projet.
Critère pour le mémoire: On mesurera la surface réellement exécutée selon les spécifications du Projet.

| Code | U | Désignation | Quantité | Prix | Montant |
|---|---|---|---|---|---|
| mt28mic030l | kg | Revêtement élastique imperméabilisant Weberdry Easy Roof "WEBER", couleur blanche, composé de polymères synthétiques en dispersion, charges et pigments minéraux et fibres. (matériau) | 2.250 | 841.08 | 1892.43 |
| mo032 | h | Compagnon professionnel III/CP2 poseur de produits imperméabilisants. (main-d'œuvre) | 0.114 | 698.09 | 79.58 |
| mo070 | h | Ouvrier professionnel II/OP poseur de produits imperméabilisants. (main-d'œuvre) | 0.114 | 521.84 | 59.49 |
| % | % | Frais de chantier des unités d'ouvrage | 2 % | 2031.50 | 40.63 |
|  |  | Coûts directs |  |  | 2072.13 |
