# Toiture terrasse froide, accessible, avec revêtement de sol fixe, de type conventionnel. Imperméabilisation avec des membranes bitumineuses, de type monocouche améliorée

- Propriété du fichier: CYPE INGENIEROS, S.A.
- Format: FIEBDC-3/2002
- Zone géographique: Algérie
- Devise: DZD
- Coûts indirects: 3.00 %
- Frais généraux: 13.00 %
- Bénéfice: 6.00 %
- TVA: 19.00 %

## E Enveloppe et finition extérieure

### ET Couvertures de toitures terrasses

#### ETF Toitures froides accessibles avec revêtement de sol fixe

**ETF030** m² Toiture terrasse froide, accessible, avec revêtement de sol fixe, de type conventionnel. Imperméabilisation avec des membranes bitumineuses, de type monocouche améliorée.
Toiture terrasse froide, accessible, avec revêtement de sol fixe, type conventionnelle, pente de 1% à 5%, pour trafic piéton privé. FORME DE PENTES: panneau céramique creux à rainure et languette de 80x25x3,5 cm avec couche de régularisation de mortier de ciment, confectionné sur chantier, dosage 1:6, de 3 cm d'épaisseur, finition talochée, sur cloisons allégées de brique creuse en terre cuite de 29x14x9 cm, pose avec du mortier de ciment, confectionné sur chantier, dosage 1:6, disposées tous les 80 cm et avec 30 cm de hauteur moyenne, arrêts supérieurs avec des guides de mortier de ciment, confectionné sur chantier, dosage 1:6; ISOLATION THERMIQUE: feutre isolant en laine minérale; IMPERMÉABILISATION: type monocouche, adhérée, constituée de membrane en bitume modifié par élastomère SBS, LBM(SBS)-40-FP, améliorée avec membrane de bitume additif avec plastomère APP, LA-30-FV, impression préalable avec émulsion bitumineuse anionique avec charges; COUCHE SÉPARATRICE SOUS PROTECTION: géotextile non tissé composé de fibres de polyester unies par aiguilletage, (200 g/m²); COUCHE DE PROTECTION: revêtement de sol en carreaux céramiques en grès rustique, 20x20 cm pose en couche mince avec du mortier-colle amélioré à liants mixtes, C2 TE, selon NF EN 12004, avec résistance au glissement et temps ouvert allongé Webercol Flex Duo "WEBER", couleur grise, sur une couche de régularisation de mortier de ciment, confectionné sur chantier, dosage 1:6, de 4 cm d'épaisseur, jointoiement avec du mortier de joints cémenteux amélioré, type CG2 W A, selon NF EN 13888, avec absorption d'eau réduite et résistance élevée à l'abrasion, Webercolor Premium "WEBER", couleur Blanco. Comprend les croisillons en PVC.
Critère d'évaluation économique: Le prix ne comprend ni l'exécution et le scellement des joints ni l'exécution des arrêts aux rencontres avec les parements et les écoulements.
Inclut: Implantation des points singuliers. Implantation des pentes et traçage des noues, des faîtages et des jonctions. Réalisation des pentes via l'enceinte au niveau des noues, des arêtiers et des joints, avec des murets de brique. Remplissage des joints avec du polystyrène expansé. Réalisation des cloisons allégées. Révision de la surface de base dans laquelle est réalisée la fixation de l'isolant conformément aux exigences de la technique à utiliser. Découpe, ajustement et mise en place de l'isolant. Réalisation d'un panneau en terre cuite à rainure et languette sur les parois. Coulage, extension et réglage de la couche de mortier de régularisation. Nettoyage et préparation de la surface. Application de l'émulsion bitumineuse. Mise en place de l'imperméabilisation. Mise en place de la couche séparatrice sous protection. Déversement, extension et réglage du matériau de fixation ou de nivellement. Implantation des joints du revêtement de sol. Implantation du revêtement et de la bordure des joints et des points singuliers. Mise en place des carreaux avec joints larges. Scellement des joints du revêtement de sol et des joints périphériques. Jointoiement du revêtement.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 8.000 | 38.63 | 309.04 |
| mt08aaa010a | m³ | Eau. (matériau) | 0.020 | 189.49 | 3.79 |
| mt01arg005a | t | Sable de carrière, pour mortier confectionné sur le chantier. (matériau) | 0.139 | 2006.95 | 278.97 |
| mt08cem000a | kg | Ciment gris en sacs. (matériau) | 21.250 | 13.77 | 292.61 |
| mt16pea020b | m² | Panneau rigide en polystyrène expansé, selon NF EN 13163, usinage latéral droit, de 20 mm d'épaisseur, résistance thermique 0,55 m²K/W, conductivité thermique 0,036 W/(mK), pour joint de dilatation. (matériau) | 0.010 | 265.56 | 2.66 |
| mt16lra040a | m² | Feutre isolant en laine minérale, selon NF EN 13162, revêtu sur une de ses faces par un complexe de papier kraft avec du polyéthylène qui agit comme un pare-vapeur, de 80 mm d'épaisseur, résistance thermique 2 m²K/W, conductivité thermique 0,042 W/(mK), Euroclasse F de réaction au feu selon NF EN 13501-1, capacité d'absorption d'eau à court terme <=1 kg/m² et coefficient de résistance à la diffusion de la vapeur d'eau 1,3. (matériau) | 1.200 | 1722.44 | 2066.93 |
| mt04lvg020c | U | Panneau céramique creux à rainure et languette, à revêtir, 80x25x3 cm, à bouts plans parallèles. (matériau) | 5.000 | 125.12 | 625.60 |
| mt14lba010g | m² | Membrane en bitume modifié par élastomère SBS, LBM(SBS)-40-FP, de 3,5 mm d'épaisseur, masse nominale 4 kg/m², avec une armature de feutre de polyester non tissé de 160 g/m², de surface non protégée. Selon NF EN 13707. (matériau) | 1.100 | 1268.18 | 1395.00 |
| mt14lad010a | m² | Membrane de bitume additif avec plastomère APP, LA-30-FV, de 2,5 mm d'épaisseur, masse nominale 3 kg/m², avec une armature de feutre en fibre de verre de 60 g/m², de surface non protégée. Selon NF EN 13707. (matériau) | 1.100 | 625.21 | 687.73 |
| mt14iea020c | kg | Émulsion bitumineuse anionique avec charges. (matériau) | 0.300 | 603.90 | 181.17 |
| mt14gsa020ce | m² | Géotextile non tissé composé de fibres de polyester unies par aiguilletage, avec une résistance à la traction longitudinale de 1,63 kN/m, une résistance à la traction transversale de 2,08 kN/m, une ouverture de cône à l'essai de perforation dynamique selon NF EN ISO 13433 inférieure à 27 mm, résistance CBR au poinçonnement 0,4 kN et une masse surfacique de 200 g/m², selon NF EN 13252. (matériau) | 1.050 | 170.51 | 179.04 |
| mt09mcw010g | kg | Mortier-colle amélioré à liants mixtes, C2 TE, selon NF EN 12004, avec résistance au glissement et temps ouvert allongé Webercol Flex Duo "WEBER", couleur grise, à base de ciment gris, résines synthétiques spéciales, granulats siliceux et calcaires et additifs organiques et inorganiques, avec un contenu très bas de composés organiques volatiles (COV), avec résistance à l'immersion dans l'eau. (matériau) | 8.000 | 48.03 | 384.24 |
| mt18bcr010he800 | m² | Carreau céramique en grès rustique, 20x20 cm, 8,00DA/m², capacité d'absorption en eau 3%<=E<6%, groupe AII, selon NF EN 14411, résistance au glissement supérieur à 45 selon DIN CEN/TS 12633. (matériau) | 1.050 | 1162.95 | 1221.10 |
| mt18acc050b | U | Croisillons en PVC pour séparation entre 3 et 15 mm. (matériau) | 14.000 | 3.01 | 42.14 |
| mt18rcr010a300 | m | Plinthe céramique en grès rustique, de 7 cm de largeur, 3,00DA/m. (matériau) | 0.400 | 436.10 | 174.44 |
| mt09mcw050ia | kg | Mortier de joints cémenteux amélioré, type CG2 W A, selon NF EN 13888, avec absorption d'eau réduite et résistance élevée à l'abrasion, Webercolor Premium "WEBER", couleur Blanco, composé de ciments spéciaux, résine, granulats siliceux, additifs hydrofuges et additifs organiques et inorganiques spécifiques, avec un contenu très bas de composés organiques volatiles (COV), avec technologie Protect³ et Pure Clean, bactéricide, antimoisissure, repoussant l'eau et la saleté, à prise et durcissement rapide, avec effet préventif des efflorescences, avec une haute résistance aux agents chimiques, flexible et imperméable à l'eau, pour jointoiement de tout type de pièces céramiques, pierres naturelles et granito, pour joints de jusqu'à 15 mm. (matériau) | 0.050 | 285.76 | 14.29 |
| mq06hor010 | h | Bétonnière électrique avec une capacité de gâchage de 160 l. (matériel) | 0.060 | 333.01 | 19.98 |
| op00sop010 |  | Chalumeau pour soudure de membranes bitumineuses. | 1.000 | 0.00 | 0.00 |
| mo020 | h | Compagnon professionnel III/CP2 construction. (main-d'œuvre) | 0.887 | 698.09 | 619.21 |
| mo113 | h | Ouvrier d'exécution I/OE1 construction. (main-d'œuvre) | 1.661 | 502.77 | 835.10 |
| mo029 | h | Compagnon professionnel III/CP2 poseur de membranes d'étanchéité. (main-d'œuvre) | 0.136 | 698.09 | 94.94 |
| mo067 | h | Ouvrier professionnel II/OP poseur de membranes d'étanchéité. (main-d'œuvre) | 0.136 | 521.84 | 70.97 |
| mo054 | h | Compagnon professionnel III/CP2 poseur d'isolants rigides ou flexibles. (main-d'œuvre) | 0.057 | 717.33 | 40.89 |
| mo101 | h | Ouvrier professionnel II/OP poseur d'isolants rigides ou flexibles. (main-d'œuvre) | 0.057 | 521.84 | 29.74 |
| mo023 | h | Compagnon professionnel III/CP2 carreleur en revêtements de sols. (main-d'œuvre) | 0.455 | 698.09 | 317.63 |
| mo061 | h | Ouvrier professionnel II/OP carreleur en revêtements de sols. (main-d'œuvre) | 0.227 | 521.84 | 118.46 |
| % | % | Frais de chantier des unités d'ouvrage | 2 % | 10005.67 | 200.11 |
|  |  | Coûts directs |  |  | 10205.78 |
