# Revêtement de marche d'escalier extérieur, avec des pièces en grès porcelainé émaillé. Pose en couche mince

- Propriété du fichier: CYPE INGENIEROS, S.A.
- Format: FIEBDC-3/2002
- Zone géographique: Algérie
- Devise: DZD
- Coûts indirects: 3.00 %
- Frais généraux: 13.00 %
- Bénéfice: 6.00 %
- TVA: 19.00 %

## F Aménagements et finitions

### FY Revêtements d'escaliers

#### FYC Céramique

**FYC120** m Revêtement de marche d'escalier extérieur, avec des pièces en grès porcelainé émaillé. Pose en couche mince.
Revêtement de marche d'escalier extérieur, avec des pièces en grès porcelainé émaillé, constitué de marche avec bord arrondi, et contremarche, gamme moyenne, capacité d'absorption en eau E<0,5%, groupe BIa, selon NF EN 14411, avec résistance au glissement supérieur à 45 selon DIN CEN/TS 12633. POSE: en couche mince et par collage simple avec du mortier-colle de prise normale, à prestations élevées, C1 T, selon NF EN 12004, avec résistance au glissement Webercol Dur "WEBER", couleur grise. JOINTOIEMENT: avec du mortier de joints cémenteux amélioré, type CG2 W A, selon NF EN 13888, avec absorption d'eau réduite et résistance élevée à l'abrasion, Webercolor Premium "WEBER", couleur Blanco, dans des joints de 2 mm d'épaisseur.
Inclut: Implantation des pièces. Réalisation des ajustements dans les angles. Humectage des marches. Mise en place avec du mortier de ciment. Tension des cordeaux. Mise en place des pièces. Enduit de la contremarche. Nettoyage du tronçon.
Critère pour le métré: Longueur de l'arête formée par la marche et la contremarche, mesurée selon documentation graphique du Projet.
Critère pour le mémoire: On mesurera, dans l'arête d'intersection entre la marque et la contremarche, la longueur réellement exécutée selon les spécifications du Projet.

| Code | U | Désignation | Quantité | Prix | Montant |
|---|---|---|---|---|---|
| mt09mcw010d | kg | Mortier-colle de prise normale, à prestations élevées, C1 T, selon NF EN 12004, avec résistance au glissement Webercol Dur "WEBER", couleur grise, à base de ciment gris, résine synthétique, granulats siliceux et calcaires et additifs organiques et inorganiques, avec résistance à l'immersion dans l'eau. (matériau) | 1.485 | 42.37 | 62.92 |
| mt18bcp105pd | m | Marche en grès porcelainé émaillé avec bord arrondi, gamme moyenne, capacité d'absorption en eau E<0,5%, groupe BIa, selon NF EN 14411, avec résistance au glissement supérieur à 45 selon DIN CEN/TS 12633; détermination de la résistance au gel, selon NF EN ISO 10545-12; détermination de la résistance au choc thermique, selon NF EN ISO 10545-9. (matériau) | 1.050 | 2246.09 | 2358.39 |
| mt18bcp106pd | m | Contremarche en grès porcelainé émaillé, gamme moyenne, capacité d'absorption en eau E<0,5%, groupe BIa, selon NF EN 14411; détermination de la résistance au gel, selon NF EN ISO 10545-12; détermination de la résistance au choc thermique, selon NF EN ISO 10545-9. (matériau) | 1.050 | 790.96 | 830.51 |
| mt18acc100a | U | Kit de croisillons en PVC pour garantir une épaisseur des joints entre les pièces entre 1 et 20 mm, pour carrelage mural et au sol. (matériau) | 0.052 | 289.82 | 15.07 |
| mt09mcw050ia | kg | Mortier de joints cémenteux amélioré, type CG2 W A, selon NF EN 13888, avec absorption d'eau réduite et résistance élevée à l'abrasion, Webercolor Premium "WEBER", couleur Blanco, composé de ciments spéciaux, résine, granulats siliceux, additifs hydrofuges et additifs organiques et inorganiques spécifiques, avec un contenu très bas de composés organiques volatiles (COV), avec technologie Protect³ et Pure Clean, bactéricide, antimoisissure, repoussant l'eau et la saleté, à prise et durcissement rapide, avec effet préventif des efflorescences, avec une haute résistance aux agents chimiques, flexible et imperméable à l'eau, pour jointoiement de tout type de pièces céramiques, pierres naturelles et granito, pour joints de jusqu'à 15 mm. (matériau) | 0.046 | 287.16 | 13.21 |
| mo023 | h | Compagnon professionnel III/CP2 carreleur en revêtements de sols. (main-d'œuvre) | 0.682 | 731.39 | 498.81 |
| mo061 | h | Ouvrier professionnel II/OP carreleur en revêtements de sols. (main-d'œuvre) | 0.341 | 546.70 | 186.42 |
| % | % | Frais de chantier des unités d'ouvrage | 2 % | 3965.33 | 79.31 |
|  |  | Coûts directs |  |  | 4044.64 |
