# Potelet flexible fixe, en caoutchouc

- Propriété du fichier: CYPE INGENIEROS, S.A.
- Format: FIEBDC-3/2002
- Zone géographique: Algérie
- Devise: DZD
- Coûts indirects: 3.00 %
- Frais généraux: 13.00 %
- Bénéfice: 6.00 %
- TVA: 19.00 %

## M Mobilier urbain

### MS Potelets et parkings pour vélos

#### MSP Bornes et potelets

**MSP080** U Potelet flexible fixe, en caoutchouc.
Potelet flexible fixe, de 100 cm de hauteur et 9 cm de diamètre, en caoutchouc, avec peinture de couleur noire résistant aux rayons ultraviolets, fixé à une surface support avec du mortier cémenteux à prise rapide, Webertec Trafic "WEBER", couleur noire, composé de ciment, fumée de silice, fibres en acier, additifs spéciaux et granulats sélectionnés, avec une résistance à la compression à 28 jours supérieure ou égale à 30 N/mm², et éléments d'ancrage.
Critère d'évaluation économique: Le prix ne comprend pas la surface support.
Inclut: Implantation. Montage. Suppression et nettoyage du matériau excédant.
Critère pour le métré: Nombre d'unités prévues, selon documentation graphique du Projet.
Critère pour le mémoire: On mesurera le nombre d'unités réellement exécutées selon les spécifications du Projet.

| Code | U | Désignation | Quantité | Prix | Montant |
|---|---|---|---|---|---|
| mt52mug340a | U | Potelet flexible fixe, de 100 cm de hauteur et 9 cm de diamètre, en caoutchouc, avec peinture de couleur noire résistant aux rayons ultraviolets, y compris les boulons d'ancrage. (matériau) | 1.000 | 15954.11 | 15954.11 |
| mt09moc140a | kg | Mortier cémenteux à prise rapide, Webertec Trafic "WEBER", couleur noire, composé de ciment, fumée de silice, fibres en acier, additifs spéciaux et granulats sélectionnés, avec une résistance à la compression à 28 jours supérieure ou égale à 30 N/mm², pour la réparation des revêtements en béton dans les zones de trafic routier. (matériau) | 0.200 | 196.47 | 39.29 |
| mo041 | h | Compagnon professionnel III/CP2 VRD espaces publics. (main-d'œuvre) | 0.500 | 698.09 | 349.05 |
| mo087 | h | Ouvrier professionnel II/OP VRD espaces publics. (main-d'œuvre) | 0.500 | 521.84 | 260.92 |
| % | % | Frais de chantier des unités d'ouvrage | 2 % | 16603.37 | 332.07 |
|  |  | Coûts directs |  |  | 16935.44 |
