# Imperméabilisation d'une fosse d'ascenseur avec du mortier

- Propriété du fichier: CYPE INGENIEROS, S.A.
- Format: FIEBDC-3/2002
- Zone géographique: Algérie
- Devise: DZD
- Coûts indirects: 3.00 %
- Frais généraux: 13.00 %
- Bénéfice: 6.00 %
- TVA: 19.00 %

## A VRD et aménagements extérieurs

### AN Étanchéité

#### ANR Réservoirs, bassins et piscines

**ANR010** m² Imperméabilisation d'une fosse d'ascenseur avec du mortier.
Imperméabilisation de la fosse d'ascenseur constituée d'un mur de surface lisse en béton, éléments préfabriqués en béton ou enduits de mortier riche en ciment, avec du mortier cémenteux imperméabilisant flexible bicomposant, de couleur grise, appliqué à la brosse en deux couches ou plus, sur le support humidifié, jusqu'à obtenir une épaisseur minimale totale de 2 mm.
Critère d'évaluation économique: Le prix ne comprend pas l'imperméabilisation des coins et des rencontres.
Inclut: Humectage du support. Extension d'une première couche sur le support humidifié. Séchage. Humidification de la première couche et extension d'une seconde couche avec la même consistance que la première. Révisions et nettoyage final. Séchage.
Critère pour le métré: Surface mesurée selon documentation graphique du Projet.
Critère pour le mémoire: On mesurera la surface réellement exécutée selon les spécifications du Projet.

| Code | U | Désignation | Quantité | Prix | Montant |
|---|---|---|---|---|---|
| mt09bmr220a | kg | Mortier cémenteux imperméabilisant flexible bicomposant, de couleur grise, avec résistance aux sulfates, aux gelées et aux intempéries et apte pour être en contact avec eau potable, selon NF EN 1504-2, Euroclasse F de réaction au feu, selon NF EN 13501-1, à appliquer à l'intérieur et à l'extérieur. (matériau) | 3.000 | 101.70 | 305.10 |
| mo032 | h | Compagnon professionnel III/CP2 poseur de produits imperméabilisants. (main-d'œuvre) | 0.123 | 698.09 | 85.87 |
| mo070 | h | Ouvrier professionnel II/OP poseur de produits imperméabilisants. (main-d'œuvre) | 0.123 | 521.84 | 64.19 |
| % | % | Frais de chantier des unités d'ouvrage | 2 % | 455.16 | 9.10 |
|  |  | Coûts directs |  |  | 464.26 |
