# Réparation d'une imperméabilisation de réservoirs d'eau, de bassins ou de piscines, avec du mortier

- Propriété du fichier: CYPE INGENIEROS, S.A.
- Format: FIEBDC-3/2002
- Zone géographique: Algérie
- Devise: DZD
- Coûts indirects: 3.00 %
- Frais généraux: 13.00 %
- Bénéfice: 6.00 %
- TVA: 19.00 %

## A VRD et aménagements extérieurs

### AR Réparations

#### ARE Étanchéité

**ARE010** m² Réparation d'une imperméabilisation de réservoirs d'eau, de bassins ou de piscines, avec du mortier.
Réparation d'une imperméabilisation de réservoir d'eau constitué d'un mur de surface lisse en béton, éléments préfabriqués en béton ou enduits de mortier riche en ciment, avec du mortier imperméabilisant flexible, monocomposant, Weberdry ImperflexGel "WEBER", couleur grise, composé de ciments spéciaux, granulats, résines, sels actifs et additifs, passage de l'eau à contrepression < 125 cm³/m² aux 24 heures, avec certificat de potabilité, appliqué à la brosse en deux couches ou plus sur le support humidifié, jusqu'à obtenir une épaisseur minimale totale de 2 mm.
Critère d'évaluation économique: Le prix ne comprend pas l'imperméabilisation des coins et des rencontres.
Inclut: Humectage du support. Extension d'une première couche sur le support humidifié. Séchage. Humidification de la première couche et extension d'une seconde couche avec la même consistance que la première. Révisions et nettoyage final. Séchage.
Critère pour le métré: Surface mesurée selon documentation graphique du Projet.
Critère pour le mémoire: On mesurera la surface réellement exécutée selon les spécifications du Projet.

| Code | U | Désignation | Quantité | Prix | Montant |
|---|---|---|---|---|---|
| mt28mic040a | kg | Mortier imperméabilisant flexible, monocomposant, Weberdry ImperflexGel "WEBER", couleur grise, composé de ciments spéciaux, granulats, résines, sels actifs et additifs, passage de l'eau à contrepression < 125 cm³/m² aux 24 heures, avec certificat de potabilité, pour application en couche mince. (matériau) | 3.000 | 754.96 | 2264.88 |
| mo032 | h | Compagnon professionnel III/CP2 poseur de produits imperméabilisants. (main-d'œuvre) | 0.123 | 698.09 | 85.87 |
| mo070 | h | Ouvrier professionnel II/OP poseur de produits imperméabilisants. (main-d'œuvre) | 0.123 | 521.84 | 64.19 |
| % | % | Frais de chantier des unités d'ouvrage | 2 % | 2414.94 | 48.30 |
|  |  | Coûts directs |  |  | 2463.24 |
