# Toiture terrasse chaude, inaccessible, végétalisée extensive, de type conventionnel. Imperméabilisation avec des membranes bitumineuses, de type bicouche

- Propriété du fichier: CYPE INGENIEROS, S.A.
- Format: FIEBDC-3/2002
- Zone géographique: Algérie
- Devise: DZD
- Coûts indirects: 3.00 %
- Frais généraux: 13.00 %
- Bénéfice: 6.00 %
- TVA: 19.00 %

## E Enveloppe et finition extérieure

### ET Couvertures de toitures terrasses

#### ETH Toitures chaudes non accessibles

**ETH350** m² Toiture terrasse chaude, inaccessible, végétalisée extensive, de type conventionnel. Imperméabilisation avec des membranes bitumineuses, de type bicouche.
Toiture terrasse chaude, inaccessible, végétalisée extensive (écologique), type conventionnelle, pente de 1% à 5%. FORME DE PENTES: via l'enceinte au niveau des noues, des arêtiers et des joints, avec des murets de brique creuse courante en terre cuite et couche d'argile expansée, Arlita Dur "WEBER", déversée à sec et consolidée à sa surface avec du lait de ciment, en fournissant une résistance à la compression de 1 MPa et avec une conductivité thermique de 0,087 W/(mK), avec épaisseur moyenne de 10 cm; avec couche de régularisation de mortier de ciment, confectionné sur chantier, dosage 1:6 de 4 cm d'épaisseur, finition talochée; ISOLATION THERMIQUE: panneau rigide en laine minérale hydrofugée; IMPERMÉABILISATION: type bicouche, adhérée, composée d'une membrane en bitume modifié par élastomère SBS, LBM(SBS)-30-FV et une membrane en bitume modifié par élastomère SBS, LBM(SBS)-50/G-FP, totalement adhérées avec un chalumeau, sans coïncidence des joints; COUCHE SÉPARATRICE SOUS PROTECTION: géotextile non tissé composé de fibres de polyester unies par aiguilletage, (200 g/m²); COUCHE DRAINANTE ET RÉTENTRICE D'EAU: nappe drainante et rétentrice d'eau à excroissances en polyéthylène haute densité (PEHD/HDPE), avec des excroissances de 20 mm de hauteur, composée d'une membrane haute densité avec relief en cône tronqué et perforations dans la partie supérieure; COUCHE FILTRANTE: géotextile non tissé synthétique, thermosoudé, en polypropylène-polyéthylène, avec une résistance à la traction longitudinale de 16 kN/m, une résistance à la traction transversale de 16,5 kN/m, une ouverture de cône à l'essai de perforation dynamique selon NF EN ISO 13433 inférieure à 18 mm, résistance CBR au poinçonnement 2,7 kN et une masse surfacique de 200 g/m²; COUCHE DE PROTECTION: couche de roche volcanique de 3 cm d'épaisseur, sur base de substrat organique de 6 cm d'épaisseur.
Critère d'évaluation économique: Le prix ne comprend ni l'exécution et le scellement des joints ni l'exécution des arrêts aux rencontres avec les parements et les écoulements.
Inclut: Implantation des points singuliers. Implantation des pentes et traçage des noues, des faîtages et des jonctions. Réalisation des pentes via l'enceinte au niveau des noues, des arêtiers et des joints, avec des murets de brique. Remplissage des joints avec du polystyrène expansé. Déversement à sec de l'argile expansée jusqu'à atteindre le niveau supérieur des murets, et consolidation avec un lait de ciment. Coulage, extension et réglage de la couche de mortier de régularisation. Révision de la surface de base dans laquelle est réalisée la fixation de l'isolant conformément aux exigences de la technique à utiliser. Découpe, ajustement et mise en place de l'isolant. Nettoyage et préparation de la surface. Mise en place de l'imperméabilisation. Mise en place de la couche séparatrice sous protection. Mise en place de la couche drainante et rétentrice d'eau. Mise en place de la couche filtrante. Extension du substrat et de la roche volcanique.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3.000 | 38.63 | 115.89 |
| mt01arl030u | m³ | Argile expansée, Arlita Dur "WEBER", fournie en sacs, selon NF EN 13055-1. (matériau) | 0.100 | 16608.67 | 1660.87 |
| mt09lec020b | m³ | Lait de ciment CEM II/B-P 32,5 N 1/3. (matériau) | 0.010 | 14224.20 | 142.24 |
| mt16pea020b | m² | Panneau rigide en polystyrène expansé, selon NF EN 13163, usinage latéral droit, de 20 mm d'épaisseur, résistance thermique 0,55 m²K/W, conductivité thermique 0,036 W/(mK), pour joint de dilatation. (matériau) | 0.010 | 265.56 | 2.66 |
| mt08aaa010a | m³ | Eau. (matériau) | 0.008 | 189.49 | 1.52 |
| mt01arg005a | t | Sable de carrière, pour mortier confectionné sur le chantier. (matériau) | 0.065 | 2006.95 | 130.45 |
| mt08cem000a | kg | Ciment gris en sacs. (matériau) | 10.000 | 13.77 | 137.70 |
| mt16lrc010ac | m² | Panneau rigide en laine minérale hydrofugée, selon NF EN 13162, de 50 mm d'épaisseur, résistance thermique >= 1,3 m²K/W, conductivité thermique 0,038 W/(mK), Euroclasse A1 de réaction au feu selon NF EN 13501-1. (matériau) | 1.050 | 3767.83 | 3956.22 |
| mt14lga010oc | m² | Membrane en bitume modifié par élastomère SBS, LBM(SBS)-50/G-FP, de 3,5 mm d'épaisseur, masse nominale 5 kg/m², avec une armature de feutre de polyester renforcé et stabilisé de 150 g/m², avec une autoprotection minérale de couleur verte, avec résistance à la pénétration des racines. Selon NF EN 13707. (matériau) | 1.100 | 1896.94 | 2086.63 |
| mt14lba010a | m² | Membrane en bitume modifié par élastomère SBS, LBM(SBS)-30-FV, de 2,5 mm d'épaisseur, masse nominale 3 kg/m², avec une armature de feutre en fibre de verre de 60 g/m², de surface non protégée. Selon NF EN 13707. (matériau) | 1.100 | 879.20 | 967.12 |
| mt14gsa020ce | m² | Géotextile non tissé composé de fibres de polyester unies par aiguilletage, avec une résistance à la traction longitudinale de 1,63 kN/m, une résistance à la traction transversale de 2,08 kN/m, une ouverture de cône à l'essai de perforation dynamique selon NF EN ISO 13433 inférieure à 27 mm, résistance CBR au poinçonnement 0,4 kN et une masse surfacique de 200 g/m², selon NF EN 13252. (matériau) | 1.050 | 170.51 | 179.04 |
| mt14gdc010v | m² | Nappe drainante et rétentrice d'eau à excroissances en polyéthylène haute densité (PEHD/HDPE), avec des excroissances de 20 mm de hauteur, composée d'une membrane haute densité avec relief en cône tronqué et perforations dans la partie supérieure, résistance à la compression 180 kN/m² selon NF EN ISO 604 et capacité de drainage 12 l/(s·m). (matériau) | 1.050 | 1719.33 | 1805.30 |
| mt14gsa010dg | m² | Géotextile non tissé synthétique, thermosoudé, en polypropylène-polyéthylène, avec une résistance à la traction longitudinale de 16 kN/m, une résistance à la traction transversale de 16,5 kN/m, une ouverture de cône à l'essai de perforation dynamique selon NF EN ISO 13433 inférieure à 18 mm, résistance CBR au poinçonnement 2,7 kN et une masse surfacique de 200 g/m². (matériau) | 1.050 | 468.91 | 492.36 |
| mt48sad010 | l | Substrat organique, pour couvertures végétalisées extensives. (matériau) | 60.000 | 18.20 | 1092.00 |
| mt48sad020 | kg | Roche volcanique de granulométries différentes, à placer sur le substrat organique dans les couvertures végétalisées extensibles. (matériau) | 50.000 | 25.66 | 1283.00 |
| mq06hor010 | h | Bétonnière électrique avec une capacité de gâchage de 160 l. (matériel) | 0.032 | 333.01 | 10.66 |
| op00sop010 |  | Chalumeau pour soudure de membranes bitumineuses. | 1.000 | 0.00 | 0.00 |
| mo020 | h | Compagnon professionnel III/CP2 construction. (main-d'œuvre) | 0.112 | 698.09 | 78.19 |
| mo113 | h | Ouvrier d'exécution I/OE1 construction. (main-d'œuvre) | 0.510 | 502.77 | 256.41 |
| mo029 | h | Compagnon professionnel III/CP2 poseur de membranes d'étanchéité. (main-d'œuvre) | 0.386 | 698.09 | 269.46 |
| mo067 | h | Ouvrier professionnel II/OP poseur de membranes d'étanchéité. (main-d'œuvre) | 0.386 | 521.84 | 201.43 |
| mo054 | h | Compagnon professionnel III/CP2 poseur d'isolants rigides ou flexibles. (main-d'œuvre) | 0.062 | 717.33 | 44.47 |
| mo101 | h | Ouvrier professionnel II/OP poseur d'isolants rigides ou flexibles. (main-d'œuvre) | 0.062 | 521.84 | 32.35 |
| mo040 | h | Compagnon professionnel III/CP2 jardinier. (main-d'œuvre) | 0.066 | 698.09 | 46.07 |
| mo115 | h | Ouvrier jardinier. (main-d'œuvre) | 0.066 | 502.77 | 33.18 |
| % | % | Frais de chantier des unités d'ouvrage | 2 % | 15025.22 | 300.50 |
|  |  | Coûts directs |  |  | 15325.72 |
