# Jointoiement d'un revêtement de sol en pierre naturelle

- Propriété du fichier: CYPE INGENIEROS, S.A.
- Format: FIEBDC-3/2002
- Zone géographique: Algérie
- Devise: DZD
- Coûts indirects: 3.00 %
- Frais généraux: 13.00 %
- Bénéfice: 6.00 %
- TVA: 19.00 %

## F Aménagements et finitions

### FS Revêtements de sols

#### FSR Réparation

**FSR060** m² Jointoiement d'un revêtement de sol en pierre naturelle.
Jointoiement d'un revêtement de sol en pierre naturelle avec joints plats de 3 mm de largeur, via mortier de joints cémenteux amélioré, type CG2 W A, selon NF EN 13888, avec absorption d'eau réduite et résistance élevée à l'abrasion, Webercolor Junta Ancha "WEBER", couleur Blanco. Comprend la suppression du matériau des joints existants avec des moyens manuels, l retrait du matériau désagrégé à la brosse ou au pinceau et le soufflage des joints avec de l'air à pression préalablement au jointoiement, l'élimination du matériau excédant, le nettoyage du revêtement, l'enlèvement et l'entassement des restes générés.
Inclut: Vidange et nettoyage des joints. Déversement du matériau de jointoiement. Nettoyage du revêtement. Retrait et entassement des restes générés.
Critère pour le métré: Surface mesurée selon documentation graphique du Projet.
Critère pour le mémoire: On mesurera la surface réellement exécutée selon les spécifications du Projet.

| Code | U | Désignation | Quantité | Prix | Montant |
|---|---|---|---|---|---|
| mt09mcw050ha | kg | Mortier de joints cémenteux amélioré, type CG2 W A, selon NF EN 13888, avec absorption d'eau réduite et résistance élevée à l'abrasion, Webercolor Junta Ancha "WEBER", couleur Blanco, composé de ciment, granulats calcaires, résines synthétiques, additifs organiques et inorganiques spécifiques et pigments minéraux, avec un contenu très bas de composés organiques volatiles (COV), à durcissement sans retrait et imperméable à l'eau, pour jointoiement de tout type de pièces céramiques et pierres naturelles, pour joints de 3 à 15 mm. (matériau) | 0.040 | 154.93 | 6.20 |
| mq08lch030 | h | Équipement de jet d'air à pression. (matériel) | 0.059 | 308.11 | 18.18 |
| mo077 | h | Ouvrier professionnel II/OP construction. (main-d'œuvre) | 0.338 | 521.84 | 176.38 |
| mo113 | h | Ouvrier d'exécution I/OE1 construction. (main-d'œuvre) | 0.338 | 502.77 | 169.94 |
| % | % | Frais de chantier des unités d'ouvrage | 2 % | 370.70 | 7.41 |
|  |  | Coûts directs |  |  | 378.11 |
