# Chape en béton léger

- Propriété du fichier: CYPE Ingenieros S.A.
- Format: FIEBDC-3/2016
- Logiciel: Générateur de prix de la construction. CYPE Ingenieros, S.A.
- Date: 25/06/2024
- Zone géographique: Algérie
- Devise: DZD
- Coûts indirects: 3 %
- Frais généraux: 13 %
- Bénéfice: 6 %
- TVA: 19 %

## F Aménagements et finitions

### FS Revêtements de sols

#### FSA Bases de revêtement

**FSA060** m² Chape en béton léger.
Chape pour revêtement de sol, de 6 cm d'épaisseur, de béton léger, de résistance à la compression 2,0 MPa et 690 kg/m³ de densité, confectionné sur chantier avec argile expansée, Arlita Dur "WEBER" et ciment gris, finition avec une couche de régularisation de mortier de ciment, confectionné sur chantier, dosage 1:6 de 2 cm d'épaisseur, lisse et propre. Comprend la bande de panneau rigide en polystyrène expansé pour la préparation des joints de dilatation périphériques.
Inclut: Implantation et marquage des niveaux. Préparation des joints périphériques de dilatation. Mise en oeuvre du béton. Réalisation des joints de retrait. Coulage, extension et réglage du mortier de régularisation. Séchage du mortier.
Critère pour le métré: Surface mesurée selon documentation graphique du Projet.
Critère pour le mémoire: On mesurera la surface réellement exécutée selon les spécifications du Projet, en déduisant la surface occupée par les poteaux situés dans le périmètre.

| Code | U | Désignation | Quantité | Prix | Montant |
|---|---|---|---|---|---|
| mt16pea020a | m² | Panneau rigide en polystyrène expansé, selon NF EN 13163, usinage latéral droit, de 10 mm d'épaisseur, résistance thermique 0,25 m²K/W, conductivité thermique 0,036 W/(mK), pour joint de dilatation. (matériau) | 0.05 | 182.33 | 9.117 |
| mt01arl030v | m³ | Argile expansée, Arlita Dur "WEBER", fournie en sacs Big Bag, selon NF EN 13055-1. (matériau) | 0.063 | 13971.42 | 880.199 |
| mt08cem000a | kg | Ciment gris en sacs. (matériau) | 12 | 13.77 | 165.240 |
| mt08aaa010a | m³ | Eau. (matériau) | 0.003 | 189.49 | 0.568 |
| mt09mor010c | m³ | Mortier de ciment CEM II/B-P 32,5 N type M-5, confectionné sur site avec 250 kg/m³ de ciment et une proportion en volume 1/6. (matériau) | 0.02 | 14565.28 | 291.306 |
| mq06hor010 | h | Bétonnière électrique avec une capacité de gâchage de 160 l. (matériel) | 0.044 | 333.01 | 14.652 |
| mo020 | h | Compagnon professionnel III/CP2 construction. (main-d'œuvre) | 0.297 | 698.09 | 207.333 |
| mo113 | h | Ouvrier d'exécution I/OE1 construction. (main-d'œuvre) | 0.297 | 502.77 | 149.323 |
| % | % | Frais de chantier des unités d'ouvrage | 2 % | 1717.738 | 34.355 |
|  |  | Coûts directs |  |  | 1752.093 |

Déchets:
- pose: mt16pea020a; facteur de déchet 0.048
- pose: mt01arl030v Argile expansée, Arlita Dur "WEBER", fournie en sacs Big Bag, selon NF EN 13055-1; facteur de déchet 0.003
- pose: mt08cem000a Ciment gris en sacs; facteur de déchet 0.00756
- pose: mt09mor010c; facteur de déchet 0.0036

## Ressources

**mt16pea020a** m² Panneau rigide en polystyrène expansé
Données techniques: Coût énergétique 29.913 MJ; Émission de CO2 1.057 kg; Code CED 17 06 04; Masse de l'élément 0.3 kg; Volume 0.0005 m3
Déchets:
- emballage: re170203 Plastique. (composant de déchet); quantité 0.024 kg; Code CED 17 02 03; Masse de l'élément 1 kg; Volume 0.001667 m3

**mt01arl030v** m³ Argile expansée, Arlita Dur "WEBER", fournie en sacs Big Bag, selon NF EN 13055-1
Données techniques: Coût énergétique 1051.540 MJ; Émission de CO2 67.918 kg; Code CED 01 04 09; Masse de l'élément 350 kg; Volume 0.21875 m3
Déchets:
- emballage: re170203 Plastique; quantité 1.75 kg

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique; quantité 0.003 kg

**mt08aaa010a** m³ Eau
Données techniques: Coût énergétique 60.000 MJ; Émission de CO2 30.000 kg

**mt09mor010c** m³ Mortier de ciment CEM II/B-P 32,5 N type M-5
Données techniques: Coût énergétique 3724.000 MJ; Émission de CO2 323.000 kg; Code CED 17 01 01; Masse de l'élément 1900 kg; Volume 1.266667 m3
