# Dallage extérieur en carreaux très grand format en grès porcelainé technique. Pose en couche mince

- Propriété du fichier: CYPE Ingenieros S.A.
- Format: FIEBDC-3/2016
- Logiciel: Générateur de prix de la construction. CYPE Ingenieros, S.A.
- Date: 25/06/2024
- Zone géographique: Algérie
- Devise: DZD
- Coûts indirects: 3 %
- Frais généraux: 13 %
- Bénéfice: 6 %
- TVA: 19 %

## F Aménagements et finitions

### FS Revêtements de sols

#### FSC Céramique

**FSC210** m² Dallage extérieur en carreaux très grand format en grès porcelainé technique. Pose en couche mince.
Dallage extérieur en carreaux très grand format en grès porcelainé technique, avec maille de fibre de verre incorporée, de 1000x1000x6 mm, gamme moyenne, capacité d'absorption en eau E<0,1%, groupe BIa, selon NF EN 14411, avec résistance au glissement supérieur à 45 selon DIN CEN/TS 12633; charge de rupture >1500 N; résistance à la flexion >45 N/mm². SUPPORT: en mortier de ciment. POSE: en couche mince et via double encollage avec du mortier-colle de prise normale, à prestations élevées, C1 T, selon NF EN 12004, avec résistance au glissement Webercol Dur "WEBER", couleur grise. JOINTOIEMENT: avec du mortier de joints cémenteux amélioré, type CG2 W A, selon NF EN 13888, avec absorption d'eau réduite et résistance élevée à l'abrasion, Webercolor Premium "WEBER", couleur Blanco, dans des joints de 2 mm d'épaisseur.
Inclut: Nettoyage et vérification de la surface support. Implantation des niveaux de finition. Implantation de la disposition des pièces et des joints de dilatation. Application de l'adhésif. Mise en place des croisillons. Mise en place des pièces. Réalisation des joints de fractionnement, périphériques et de rupture. Jointoiement. Suppression et nettoyage du matériau excédant. Nettoyage final du revêtement.
Critère pour le métré: Surface utile, mesurée selon documentation graphique du Projet. Le métré par casses et découpes n'a pas été augmenté, puisque 5% de pièces de plus ont été considérées dans la décomposition.
Critère pour le mémoire: On mesurera la surface réellement exécutée selon les spécifications du Projet.

| Code | U | Désignation | Quantité | Prix | Montant |
|---|---|---|---|---|---|
| mt09mcw010d | kg | Mortier-colle de prise normale, à prestations élevées, C1 T, selon NF EN 12004, avec résistance au glissement Webercol Dur "WEBER", couleur grise, à base de ciment gris, résine synthétique, granulats siliceux et calcaires et additifs organiques et inorganiques, avec résistance à l'immersion dans l'eau. (matériau) | 7.5 | 42.16 | 316.200 |
| mt18bcp120yb | m² | Carreaux très grand format en grès porcelainé technique, avec maille de fibre de verre incorporée, de 1000x1000x6 mm, gamme moyenne, capacité d'absorption en eau E<0,1%, groupe BIa, selon NF EN 14411, avec résistance au glissement supérieur à 45 selon DIN CEN/TS 12633; charge de rupture >1500 N; résistance à la flexion >45 N/mm². (matériau) | 1.05 | 12485.65 | 13109.933 |
| mt18acc100a | U | Kit de croisillons en PVC pour garantir une épaisseur des joints entre les pièces entre 1 et 20 mm, pour carrelage mural et au sol. (matériau) | 0.066 | 288.53 | 19.043 |
| mt09mcw050ia | kg | Mortier de joints cémenteux amélioré, type CG2 W A, selon NF EN 13888, avec absorption d'eau réduite et résistance élevée à l'abrasion, Webercolor Premium "WEBER", couleur Blanco, composé de ciments spéciaux, résine, granulats siliceux, additifs hydrofuges et additifs organiques et inorganiques spécifiques, avec un contenu très bas de composés organiques volatiles (COV), avec technologie Protect³ et Pure Clean, bactéricide, antimoisissure, repoussant l'eau et la saleté, à prise et durcissement rapide, avec effet préventif des efflorescences, avec une haute résistance aux agents chimiques, flexible et imperméable à l'eau, pour jointoiement de tout type de pièces céramiques, pierres naturelles et granito, pour joints de jusqu'à 15 mm. (matériau) | 0.04 | 285.76 | 11.430 |
| mo023 | h | Compagnon professionnel III/CP2 carreleur en revêtements de sols. (main-d'œuvre) | 0.576 | 698.09 | 402.100 |
| mo061 | h | Ouvrier professionnel II/OP carreleur en revêtements de sols. (main-d'œuvre) | 0.288 | 521.84 | 150.290 |
| % | % | Frais de chantier des unités d'ouvrage | 2 % | 14008.996 | 280.180 |
|  |  | Coûts directs |  |  | 14289.176 |

Déchets:
- pose: mt09mcw010d; facteur de déchet 0.07
- pose: mt18bcp120yb; facteur de déchet 0.0123
- pose: mt09mcw050ia; facteur de déchet 0.07

## Ressources

**mt09mcw010d** kg Mortier-colle de prise normale
Données techniques: Coût énergétique 3.871 MJ; Émission de CO2 0.344 kg; Code CED 17 09 04; Masse de l'élément 1 kg; Volume 0.000667 m3
Déchets:
- emballage: re170203 Plastique. (composant de déchet); quantité 0.003 kg; Code CED 17 02 03; Masse de l'élément 1 kg; Volume 0.001667 m3

**mt18bcp120yb** m² Carreaux très grand format en grès porcelainé technique
Données techniques: Coût énergétique 235.934 MJ; Émission de CO2 11.519 kg; Code CED 17 01 03; Masse de l'élément 20 kg; Volume 0.016 m3
Déchets:
- emballage: re150101 Emballages en papier et en carton. (composant de déchet); quantité 0.214 kg; Code CED 15 01 01; Masse de l'élément 1 kg; Volume 0.001333 m3
- emballage: re170201 Bois. (composant de déchet); quantité 0.034 kg; Code CED 17 02 01; Masse de l'élément 1 kg; Volume 0.000909 m3

**mt09mcw050ia** kg Mortier de joints cémenteux amélioré
Données techniques: Coût énergétique 7.725 MJ; Émission de CO2 0.576 kg; Code CED 17 09 04; Masse de l'élément 1 kg; Volume 0.000667 m3
Déchets:
- emballage: re150101 Emballages en papier et en carton; quantité 0.02 kg
- emballage: re170201 Bois; quantité 0.005 kg
- emballage: re170203 Plastique; quantité 0.008 kg
