# Mortier type Grout pour remplissage, par déversement, des appuis structuraux

- Propriété du fichier: CYPE Ingenieros S.A.
- Format: FIEBDC-3/2016
- Logiciel: Générateur de prix de la construction. CYPE Ingenieros, S.A.
- Date: 25/06/2024
- Zone géographique: Algérie
- Devise: DZD
- Coûts indirects: 3 %
- Frais généraux: 13 %
- Bénéfice: 6 %
- TVA: 19 %

## G Structure et gros oeuvre

### GO Poteaux, poutres et ossatures

#### GOF Béton préfabriqué

**GOF070** l Mortier type Grout pour remplissage, par déversement, des appuis structuraux.
Mortier cémenteux fluide à prestations mécaniques élevées et de retrait compensé, Webertec Grout 850 "WEBER", avec une résistance à la compression à 28 jours supérieure ou égale à 89 N/mm², utilisé dans le remplissage par déversement des appuis structuraux.
Inclut: Implantation. Nettoyage de la zone d'application. Préparation du mélange. Coulage du mortier en couches successives. Séchage du mortier. Nettoyage des restes générés.
Critère pour le métré: Volume mesuré selon documentation graphique du Projet.
Critère pour le mémoire: On mesurera le volume réellement exécuté selon les spécifications du Projet.

| Code | U | Désignation | Quantité | Prix | Montant |
|---|---|---|---|---|---|
| mt09rew080b | kg | Mortier cémenteux fluide à prestations mécaniques élevées et de retrait compensé, Webertec Grout 850 "WEBER", avec une résistance à la compression à 28 jours supérieure ou égale à 89 N/mm², composé de ciment, additifs spéciaux et granulats sélectionnés, pour usage général, pour ancrages et remplissages de 2 à 30 mm d'épaisseur, selon NF EN 1504-6. (matériau) | 1.95 | 99.11 | 193.265 |
| mo020 | h | Compagnon professionnel III/CP2 construction. (main-d'œuvre) | 0.007 | 698.09 | 4.887 |
| mo113 | h | Ouvrier d'exécution I/OE1 construction. (main-d'œuvre) | 0.007 | 502.77 | 3.519 |
| % | % | Frais de chantier des unités d'ouvrage | 2 % | 201.671 | 4.033 |
|  |  | Coûts directs |  |  | 205.704 |

Déchets:
- pose: mt09rew080b; facteur de déchet 0.0063

## Ressources

**mt09rew080b** kg Mortier cémenteux fluide à prestations mécaniques élevées et de retrait compensé
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
